# Malteser - Rettungswache Heidelberg
Angebotsaufforderung (GAEB DA XML 3.3, DA83)
Projekt: 21060
Währung: EUR
Erstellt mit: GXML Toolbox V3.3 R20220330, ORCA AVA 27 27.00.00, 30.07.2026

## ANGABEN ZUM PROJEKT
Angaben zum Projekt

Projekt:

die Malteser Hilfsdienst gemeinnützige GmbH plant den Neubau einer Rettungswache

Lehr- und Rettungswache
Siemensstraße
69123 Heidelberg

Bei dem Bauvorhaben handelt es sich um den Neubau einer Lehr- und Rettungswache in Heidelberg. Das Gebäude besteht aus einem Erdgeschoss (EG) und einem Obergeschoss (OG).
Die Freianlagen gliedern sich im Wesentlichen in folgende Bereiche:
-Eingangsbereich mit Pkw- und Motorradstellplätzen,
-Erschließungs- und Parkierungsflächen,
-Naturnahe gestaltete Grünflächen mit Maßnahmen zum Regenwassermanagement und zur Förderung der Biodiversität.
Die Erschließung des Grundstücks erfolgt über die Siemensstraße. Dort befinden sich der Haupteingang, die Zufahrt zur Fahrzeughalle sowie die Zu- und Ausfahrt zu den Stellplatzanlagen. Im Eingangsbereich werden fünf Pkw-Stellplätze und zwei Motorradstellplätze hergestellt. Die befestigten Verkehrs-, Erschließungs- und Parkierungsflächen werden in Betonpflasterbauweise ausgeführt.Im östlichen Grundstücksbereich entsteht eine naturnah gestaltete Grünfläche mit extensiver Wiesenansaat sowie bienen- und insektenfreundlichen Strauchpflanzungen. Darüber hinaus werden Aufenthaltsbereiche angelegt. Das gesamte Grundstück wird durch eine Zaunanlage eingefriedet.

Auftraggeber:
Malteser Hilfsdienst gemeinnützige GmbH
Bezirksgeschäftsstelle Nordbaden
In den Weinäckern 3/1
D-69168 Wiesloch

Architekt:
ARP ArchitektenPartnerschaft Stuttgart GbR
Rotebühlstraße 169/1
D-70197 Stuttgart
technische Fragen zur Ausschreibung:
Herr Piel
Frau Mosayebi

Objektüberwachung:
ARP - Architektenpartnerschaft Stuttgart GbR
Mörikestraße 22
70178 Stuttgart

## PLANUNGSUNTERLAGEN und DOKUMENTE
PLANUNGSUNTERLAGEN

Folgende Pläne und Dokumente liegen der Ausschreibung bei und sind bei der Kalulation des Angebotes und bei der Ausführung zu beachten. Der Bieter bestätigt durch Abgabe seines Angebotes, dass alle unterlagen bei der Kalkulation vollständig vorllagen.

Pläne:
5-100-Freianlagen  pdf  17.07.2026
5-110-Freianlagen mit Leituingen  pdf  17.07.2026
5-1011-Detail-Aufbauten  pdf  17.07.2026
5-1012-Schnitte A.A bis C.C  pdf  17.07.2026
5-1013-Schnitte D.D bis F.F  pdf  17.07.2026
5-1014-Detail-Schiebetor  pdf  17.07.2026
5-1015-Detail_Mauerabwicklung  pdf  17.07.2026
5-1016-Einleitung in Mulde  pdf  17.07.2026

Dokumente:
Orientierende umwelttechnische Untersuchung, orintierende Baugrunduntersuchung
 von: CDM Smith Consult GmbH
 vom 21.08.2014

Geologisches Gutachten zum BV Maleser Rettungswache Heidelberg
 von: Dr. Alexander Szichta Geologische Beratungsgesellschaft mbH
 vom: 12.06.2025

## VORBEMERKUNGEN ALLGEMEIN
VORBEMERKUNGEN ALLGEMEIN (ZTV)

1. Angaben zur Baustelle

1.1 Grundstück und Lage

siehe beiliegende allg. Angaben zum Projekt

1.2 Verkehrsführung zur Baustelle

siehe beiliegenden Baustelleneinrichtungsplan

Notwendige Regelungen für Spezial- und Schwertransporte im öffentlichen Verkehrsnetz sind grundsätzlich seitens des AN zu treffen, alle notwendigen Genehmigungen hierfür sind einzuholen. Diese Kosten sind in die Position der Baustelleneinrichtung einzukalkulieren. Außerdem ist der AG rechtzeitig über die Termine solcher Transporte zu informieren.

1.3 Anlieferungen

Die Anlieferung zur Baustelle ist so zu terminieren, dass keine Wartezeiten von Anlieferfahrzeugen im öffentlichen Straßenraum vorherrschen.
Die Logistik der Baustellenandienung ist durch den Auftragnehmer im Zuge der Baustelleneinrichtungsplanung /-beschickung zu berücksichtigen.

1.4 Abladeflächen, Parkflächen, BE des AG

Auf der vom Bauherrn bereitgestellten Baustelleneinrichtungsfläche sind nur Einrichtungen unterzubringen, die zur Durchführung der Maßnahme erforderlich sind.
Werden darüber hinaus Flächen im öffentlichen Raum benötigt, sind diese von Seiten des AN zu organisieren und die notwendigen Genehmigungen einzuholen. Diese Kosten sind in die Position der Baustelleneinrichtung einzukalkulieren.

Parkplätze für private PKW's sind auf dieser Fläche nicht vorhanden.
Fahrzeuge können generell nur kurzfristig zum Be- und Entladen abgestellt werden.
Es besteht die Möglichkeit öffentliche Parkmöglichkeiten zu nutzen, welche jedoch nur im begrenzten Umfang vorhanden sind. Widerrechtliches Parken in zuvor genannten Bereich obliegt im Verantwortungsbereich des AN.

Um das gesamte Baugelände wird ein fest verankerter offener Bauzaun durch den AN ROHBAU aufgestellt.
Fest installierte Bauzaunelemente dürfen nicht selbstständig geöffnet werden.
Alle zu lagernden Materialien, Stoffe sind zwingend innerhalb des Bauzauns zu lagern. Das Abladen von LKW, Transportern und dgl. muss innerhalb des Bauzauns erfolgen. Maschinen und Hebezeuge sind ebenfalls innerhalb des Bauzauns aufzustellen.

1.5 Baustrom und Bauwasser

Die Einrichtung und das Betreiben der Baustrom- und Bauwasserversorgung hin zu zentralen Entnahmestellen im Gebäude erfolgt übergeordnet durch den AN Rohbau.
Elektrounterverteiler in den Geschossen werden ab dem Zeitpunkt Fertigstellung Rohbau durch den AN Elektro gestellt, unterhalten und betrieben.

Der AN hat die für seine Leistungserbringung erforderliche Zuführung der Medien an seine Geräte und Maschinen zu organisieren. Hierfür erforderliche Verlängerunskabel, Verlängerungsleitungen und notwendige Unterverteiler sind Sache des AN und in die Einheitspreise einzurechnen.

1.6 Abfallentsorgung

Sollte die eigenverantwortliche Entsorgung durch den Auftragnehmer nicht ordnungsgemäß erfolgen, so ist der Auftraggeber nach nach Ablauf einer angemessen gesetzten Nachfrist dazu berechtigt, Abhilfe auf Kosten des Auftragnehmers zu schaffen.

1.7 Immissionsschutz

Während der Bauphase dürfen keine Baumaßnahmen oder sonstigen Tätigkeiten auf dem Baugelände vorgenommen werden, die zu starker Immission führen.
Die "Allgemeine Verwaltungsvorschrift zum Schutz gegen Baulärm - Geräuschimmissionen - vom 19. August 1970" ist zwingend zu beachten. Leistungen wie die in Anlage 5 - Maßnahmen zur Minderung des Baulärms dargestellten Maßnahmen, die zur Einhaltung und Umsetzung der o.g. Vorschrift erforderlich sind, in die Einheitspreise der Position Baustelleneinrichtung einzukalkulieren.

- Orientierungswerte: tags 65 (dB(A) nachts 55 (dB(A)
- Ruhezeit / Schutzzeit: Nachtzeit 20.00 Uhr - 7.00 Uhr
- Baugeräte: Es dürfen nur lärmarme Baumaschinen mit dem Umweltzeichen RAL-ZU 53 (Blauer Engel) zum Einsatz gebracht werden. Ist dies nicht möglich, müssen die zum Einsatz gebrachten Maschinen und Fahrzeuge über das CE-Zeichen nach EU-Outdoor-Richtlinie (EG-Richtlinie 2000/14/EG) verfügen.

1.8 Grundwasser- und Gewässerschutz

Es ist streng darauf zu achten, bzw. durch geeignete Maßnahmen sicherzustellen, dass eine Verunreinigung des Wassers (Grund- und Oberflächenwasser) oder eine sonstige nachteilige Veränderung seiner Eigenschaften oder des Wasserabflusses vermieden wird. Im Falle von Gewässer- und Grundwasserverunreinigungen oder sonstiger nachteiliger Einwirkungen auf Grundwasser, auf Quellen und Gewässer ist unverzüglich die Objektüberwachung zu benachrichtigen. Werden im Zuge der Erdarbeiten Untergrundverunreinigungen entdeckt, so ist ebenfalls die Objektüberwachung unverzüglich zu informieren. Beim Umgang mit wassergefährdeten Stoffen bzw. deren Lagerung sind die einschlägigen rechtlichen Regelungen und der Stand der Technik zu beachten. Dies gilt insbesondere für folgende Vorgaben:

- Wassergefährdende Stoffe (z.B. Dieselfass) dürfen nur über Auffangwannen gelagert werden.
- Fahrzeuge und Maschinen dürfen nur außerhalb der Baugrube auf befestigten und ordnungsgemäß auf entwässerten Flächen betankt oder repariert werden.
- Fahrzeuge und Maschinen sind nach Arbeitsende auf befestigten und ordnungsgemäß entwässerten Flächen abzustellen.

Bei der Lagerung von Baumaterialien und Bauhilfsstoffen an Oberflächen ist sicherzustellen, dass keine Materialien bei Hochwasser ab- oder ins Gewässer ein- oder abgeschwemmt werden können.
Baustellenbetriebsstofftanks sind von ihrer Größe auf den Baustellenbetrieb abzustimmen. Die Behälter müssen den Anforderungen der VAwS, die Umschlagstellen den Anforderungen der VAwS und VbF entsprechen (Auffangwanne oder doppelwandiger Tank, Umschlagbereich wasserdicht und ölfest, keine Abflussmöglichkeit zum Kanal). Bei Unfällen o.ä. im Zuge des Umgangs mit wassergefährdenden Stoffen ist die Objektüberwachung unverzüglich zu informieren.

1.9 Sicherheits- und Gesundheitsschutzkoordination:

Für die Baustelle wurde ein Sicherheits- und Gesundheitsschutzkoordinator bestellt, welcher die Koordination für Sicherheit und Gesundheitsschutz nach der Baustellenverordnung durchführt. Die Einhaltung der Vorgaben aus dem Sicherheits- und Gesundheitsschutzplan, der Baustellenverordnung bzw. den Regeln zum Arbeitsschutz auf Baustellen (RAB) sind zu beachten.

1.10 Bauvermessung

Vom Auftraggeber werden durch ein Vermessungsbüro folgende Punkte übertragen und markiert:

- Hauptachspunkte (AP) = Einschnitte im Schnurgerüst
- Höhenpunkte (HP) / Nivellementspunkte (NivP) = drei Bolzen
- Meterisse (MR) = je einen pro Treppenhaus und Geschoss

Die Lage und die Anzahl der Markierungspunkte werden vom Auftraggeber festgelegt. Hierbei handelt es sich nur um eine minimale Grundvermessung zur Gesamtkoordination der Maßbeziehungen. Weitere vermessungstechnische Leistungen hat der Auftragnehmer selbst, durch einen Vermessungsingenieur auf seine Kosten durchführen zu lassen. Der Auftragnehmer ist für die sichere Erhaltung der ihm übergebenen Festpunkte verantwortlich. Muss aus baulichen Gründen ein Festpunkt entfernt werden, so ist vor der Beseitigung die Zustimmung des Auftraggeber einzuholen. Wird ein Festpunkt ohne Zustimmung des Auftraggebers beseitigt, so wird dieser Punkt auf Kosten des Auftragnehmers durch den Auftraggeber wiederhergestellt oder ein extra Punkt errichtet.

1.11 Aufenthaltsbereiche / Unterkünfte auf der Baustelle

Aufenthalts- bzw. Pausenräume können im Gebäude nicht zur Verfügung gestellt werden. Auf der BE-Fläche sind entsprechende Aufenthaltscontainer vorzusehen. Die Kosten hierfür sind in die Einheitspreise der Baustelleneinrichtung einzurechnen.

Das Nächtigen auf der Baustelle ist nicht gestattet.

2. Angaben zu Stoffe, Bauteile

Es gelten die Auflagen und Bestimmungen gemäß DIN 18299 VOB/C - Ziff. 2, ergänzende Regelungen sind im Einzelfall in den gewerkespezifischen Vorbemerkungen vereinbart.

2.1 Gleichwertigkeit: Soweit in einer LV-Pos. ein bestimmtes Fabrikat, ein bestimmtes Produkt oder eine bestimmte Marke/Modell benannt sind, gilt für diese Leistungen, dass auch gleichwertige Produkte anderer Hersteller zugelassen sind, welche mindestens dieselben technischen Anforderungen erfüllen. Bietet der Bieter zu einer LV-Position ein technisch gleichwertiges Produkt an, so hat er nachstehend in der hierfür vorgesehenen Freizeile Hersteller, Produktspezifikation und technische Merkmale vollständig und aussagekräftig zu benennen sowie ein gesondertes Datenblatt mit allen technischen Merkmalen zwecks Prüfbarkeit der Gleichwertigkeit beizufügen.

'.........'

3. Angaben zur Ausführung

3.1 besondere Anforderungen an die Ausführung

3.1.1 Grundlagen für die Ausführung:
- VOB/C und alle mitwirkenden DIN-Normen
- EU-Normen, wobei bei Widersprüchen immer die qualitätsmäßig weitergehende Norm gilt und ferner die EU-Normen, die DIN-Normen ergänzen oder ersetzen.
- die Unfallverhütungsvorschriften der BG
- die Bauordnung des Landes Baden-Württemberg und evtl. vorliegende Auflagen durch die örtlichen Genehmigungsbehörden sowie alle einschlägigen Vorschriften, Verordnungen und Gesetze.
- Baugenehmigung in allen Teilen samt aller Anlagen.

Alle Leistungen, die sich aus Forderungen und Bestimmungen der Besonderen Vertragsbedingungen und den Vorbemerkungen auf Titelebene ergeben, sind soweit sie nicht in eigenen Positionen erfasst sind, in die Einheitspreise der entsprechenden LV-Positionen einzukalkulieren.

Alle ausgeschriebenen Leistungen verstehen sich als Herstellen, Liefern und Montieren, wenn in den jeweiligen Positionen nichts anderes erwähnt wird.

3.1.2 Prüfen der Vorleistungen
Der AN hat sich rechtzeitig und eigenverantwortlich von der Beschaffenheit von Vorleistungen an Ort und Stelle zu überzeugen. Beanstandungen sind dem AG, sofern objektiv möglich, so rechtzeitig schriftlich anzuzeigen, dass dem Verursacher eine angemessene Frist zur Nachbesserung eingeräumt werden kann, ohne dass es zu Verzögerungen im Bauablauf kommt.

3.1.3 Bevollmächtigter des AN
Der AN hat für die gesamte Baustelle permanent einen Bevollmächtigten, deutsch sprechenden Vertreter namentlich zu benennen und bereitzustellen. Urlaubsvertretungen sind 1 Woche vor Urlaubsantritt in das Projekt zu integrieren.
Der Vertreter hat geeignet zu sein, die verantwortliche Fachbauleitung im Sinne der Bauordnung zu übernehmen, auch für alle Subunternehmer. Er darf nur in besonderen Fällen und mit Genehmigung des AG ausgetauscht werden, aus triftigen Gründen kann der AG jedoch seine sofortige Ablösung verlangen.

3.1.4 Baubesprechungen, Jour Fixe
Im Baustellenbüro der Objektüberwachung des Auftraggebers finden mindestens wöchentliche Baubesprechungen statt, die Teilnahme daran ist für die Bauleitung des Auftragnehmers zwingend. Sofern die AG Objektüberwachung die Teilnahme von Subunternehmern des AN fordert, sind diese verpflichtet, ebenfalls daran teilzunehmen. Nach Aufforderung des AG hat der AN auch an weiteren Besprechungen teilzunehmen.

Der AN hat eine schriftliche Wochenvorschau über die geplanten Leistungen der anstehenden Woche in der wöchentlichen Baubesprechung zu übergeben.

Protokolle der Baubesprechung werden durch die Objektüberwachung erstellt und im 1-2 wöchigen Turnus an alle Beteiligten verteilt.

3.1.5 Verschmutzungen
Sind bei der Ausführung der Arbeit Verschmutzungen zu erwarten, so gehören die gewerksüblichen Maßnahmen zur Vermeidung zu dem Leistungsumfang des AN, der in die Einheitspreise einzukalkulieren ist.
Werden durch Fahrzeuge des AN oder seiner Subunternehmer öffentliche Straßen, Wege und Plätze infolge der Bauarbeiten verschmutzt, sind sie unverzüglich im Rahmen der StVO / Verkehrssicherung zu reinigen.
Kommt der Verursacher einer Aufforderung des AG oder der Objektüberwachung des AG zur Reinigung innerhalb der gesetzten Frist nicht nach, ist der AG berechtigt, einen Dritten mit der Beseitigung zu beauftragen. Diese Kosten hat der AN zu tragen.

Der Auftragnehmer kann den Nachweis führen, dass er die Verunreinigungen oder Schäden nicht zu vertreten hat.

Mitarbeiter des AN, die mutwillig Teile des Bauwerks verunreinigen oder beschädigen, werden von der Baustelle verwiesen. Die Kosten der Beseitigung der Verunreinigung oder Schäden, welche nachweislich auf den AN zurückzuführen sind,  gehen zu Lasten des AN.
Durch Verbrennungsmotoren angetriebene Maschinen sind so aufzustellen, dass die Fassade und sonstige sichtbare Bauteile nicht verschmutzt werden.
In geschlossenen Räumen und Untergeschossen dürfen nur Fahrzeuge, Werkzeuge, etc. ohne Verbrennungsmotoren benutzt werden.
Sofern Öle oder sonstige Verschmutzungen im Außenbereich festgestellt werden, ist die Objektüberwachung umgehend zu informieren.

3.1.6 Schutz vor Beschädigung
Der AN hat, insbesondere bei Bauteilen mit fertiger Oberfläche, für einen ausreichenden Schutz seiner eigenen Leistung zu sorgen, diesen Schutz ständig zu überwachen und gegebenenfalls zu vervollständigen. Hierzu zählen Kantenschutz, Oberflächenschutz durch Folien und/oder Platten, etc. auf Kosten des AN.
Das Abkleben oder vollflächige Abdecken, einschl. der erforderlichen Materialien und dem anschließendem Entfernen der Schutzmaßnahmen, wird nicht gesondert vergütet.

Der AN ist insbesondere auch verpflichtet, bei Stilllegung und Verzögerung auf der Baustelle alle erforderlichen Maßnahmen zum Schutz bzw. Erhalt bereits eingebauter Anlagen und Bauteile sowie beigestellter Baustoffe zu treffen.

3.1.7 Arbeitsabschnitte, Unterbrechungen, Abhängigkeit von anderen Leistungen
Der Bauablauf ist eng mit der Objektüberwachung und den anderen Gewerken zu koordinieren. Die Koordination zwischen den einzelnen Gewerken sowie eventuelle Terminabsprachen sind für alle verbindlich. Grundlagen sind die Ausführungszeiten gemäß beigefügtem Terminplan, sowie die Ausführungsfristen des Vertrages.

3.1.8 Abstimmung mit Fachbehörden
Der AN hat sich zur Ausführung seiner Leistung mit den zuständigen Fachbehörden bzw. - Ämtern, wenn notwendig, selbstständig abzustimmen. Besondere Regelungen gelten für das Aufstellen, Umbauen von Hebewerkzeug, Nutzung öffentlicher Flächen für Abladen und Zwischenlagern von Material, Wasserhaltungsarbeiten sowie Arbeiten im Zusammenhang mit GW-Messstellen.
Die Objektüberwachung ist zu informieren.

3.2 besondere Anforderungen an die Baustelleneinrichtung

3.2.1 Grundlagen
Es sind nur die Kosten für die nicht vom AG gestellte Baustelleneinrichtung in die Einheitspreise einzubeziehen. Es gibt beschränkte Flächen im Baufeld, die für die BE des AN, Lagerung, Arbeitsvorbereitung etc. genutzt werden können. Die Lage und Ausnutzung sind abhängig vom Baufortschritt unterschiedlich.
Es besteht aus logistischen Gründen kein Anspruch auf alleinige Benutzung dieser Flächen. Bürocontainer, Unterkunftsgebäude, Pausenräume und Lagerflächen des AN müssen auf dem Gelände der Baustellenfläche eingerichtet werden.

3.2.2 Baustelleneinrichtungsflächen
Der AN übernimmt die Baustelle für seine Baustelleneinrichtung wie sie steht und liegt, d. h. der AG übernimmt keine Verantwortung dafür, dass Zustand, Lage etc. für die Baustelleneinrichtung des AN geeignet ist. Dies gilt insbesondere für die Schaffung der Standsicherheit von Kränen und Containeranlagen. Die Einrichtung der Baustelle ist so vorzunehmen, dass die Ver- und Entsorgungsleitungen der Baumaßnahme rechtzeitig und ohne Behinderung verlegt werden können. Baustellen- und endgültige Anschlüsse, Leitungen, Kabeln usw. (unter- und überirdisch) müssen grundsätzlich zugänglich bleiben und geschützt werden. Über deren Lage und Verlauf hat sich der Auftragnehmer vor Beginn der Arbeiten zu informieren. Im Zweifel ist vom Auftragnehmer mit der Objektüberwachung eine Abstimmung einzuholen. Notwendige Umlegungen sind rechtzeitig vom Auftragnehmer zu beantragen.

Alle möglichen Baustelleneinrichtungsflächen sind aus dem beiliegenden Baustelleneinrichtungsplan ersichtlich. BE-Flächen für die einzelnen AN werden durch die örtliche Objektüberwachung nach Vertragsabschluss in Abhängigkeit vom Baufortschritt zugewiesen. Der AN hat sich eigenverantwortlich auf der ihm zugeteilten BE-Fläche nach den Regeln der AStVO, ASR, UVV etc. einzurichten und zu organisieren; hiermit verbundene Kosten sind mit den Einheitspreisen für die BE abgegolten. Beim Abbau der Baustelleneinrichtung ist zu beachten:

- Der Auftraggeber ist über den beabsichtigten Abbau der Baustelleneinrichtung oder von wesentlichen Teilen derselben zu informieren.
- Nicht mehr benötigte Teile der Baustelleineinrichtung sind unverzüglich zu entfernen.
- Nach Abbau der Baustelleneinrichtung sind das dafür benötigte Gelände bzw. die genutzten baulichen Anlagen und Gebäude in den ursprünglichen Zustand zu versetzen, falls nichts anderes vereinbart ist.

3.2.3 Kräne
Die Kräne müssen so dimensioniert werden damit sämtliche Punkte der Baumaßnahmen mittels Hochbaukran erreicht werden können. Die Höhe der angrenzenden Gebäude ist vorher zu ermitteln. Für die Wahl von Kränen ist zwingend die vorhandene Nachbarbebauung zu beachten. Es ist ein Plan mit allen geplanten Kränen, Hebezeuge, etc. zu erstellen und bei der zuständigen Objektüberwachung einzureichen. Erst nach gemeinsamer Durchsprache der Kranstandorte darf ein Umbau bzw. Aufbau von Geräten erfolgen.

Der AN wird verpflichtet, die Beauftragung seiner Kranführer beim SiGeKo anzumelden. Jeder Kranführer hat eine Kopie der Beauftragung als "Kranführer ortsveränderlicher Krane gem. § 29 UVV" bei sich zu tragen und auf Verlangen vorzuweisen.

Bei der Verlegung von Krangleisen und Kranfundamenten ist darauf zu achten, dass die Lastverteilung an den vorherrschenden Untergrund (und der darin befindlichen Leitungen, Schächte, Verbaukonstruktion, etc.) angepasst ist, und der Abstand zur Baugrube (Verbau) ausreichend ist. Grundsätzlich ist nicht von einem verdichteten Untergrund, sondern von aufgeschüttetem Boden auszugehen.

3.2.4 Mannschaftsräume und Bürocontainer
Arbeitsgeräte, Baustellenunterkünfte, sonstige Container, Magazine u. ä. sind aus Gründen des Eigentumsnachweises mit der Firmenaufschrift zu versehen. Zugelassen werden ausschließlich mobile Container mit den Außenabmessungen der Elemente von
2,438 m x 6,058 m (= 20 Fuß-Container) aus Gründen der Addierbarkeit und Platzersparnis. Außerdem sind grundsätzlich alle Container, auch die der Baustelleneinrichtung des AN stapelbar bis 3 Lagen, in den Abmessungen einheitlich, einschl. Fundamenten und deren Entsorgung sowie Holzstegen entlang der Container vorzusehen.

3.3 besondere Anforderungen an Baustoffe, Materialien, Einbau

3.3.1 Toleranzen
Für die Toleranzen zur Qualitätsbeurteilung der abzunehmenden Leistung gelten grundsätzlich DIN 18202, ohne erhöhte Anforderung.
Erhöhte Anforderungen an die Toleranzen sind in den Vorbemerkungen der einzelnen Gewerke oder den Positionstexten geregelt. Toleranzen der Vorleistungen anderer Gewerke aus o.g. Vorgaben müssen ohne zusätzliche Vergütung durch den AN aufgenommen werden. Erhöhte Anforderungen an aufzunehmende Toleranzen werden separat geregelt. Treten über die zu berücksichtigenden Toleranzen weitere Abweichungen auf, sind diese unverzüglich dem AG anzuzeigen (gem. § 4 Nr. 3 VOB/B).

3.3.2 Qualitätssicherung/Gütenachweise
Dem AG sind die Nachweise der Eignung von Baustoffen unaufgefordert vor Einbau vorzulegen. Diese gelten auch dann als erbracht, wenn ein Überwachungsvermerk eines zugelassenen Institutes oder einer amtlichen Einrichtung auf den Baustoffen oder der Verpackung oder dem Lieferschein angebracht ist. Auch diese sind vorzulegen. Die ggf. in eingeführten technischen Baubestimmungen geforderten Kennzeichnungen werden davon nicht berührt.

Werden für nicht genormte Erzeugnisse Gebrauchstauglichkeitsnachweise verlangt und kann für eingebaute Erzeugnisse ein solcher Nachweis nicht erbracht werden, gilt das als Fehler der Werkleistung. Referenzen können in diesem Fall den Nachweis nicht ersetzen.

Sind Zulassungsbescheide nachzuweisen, so sind sie als Ganzes mit den dazugehörigen Anlagen jedoch ohne Prüfprotokolle vorzulegen. Teilkopien genügen den Anforderungen nicht. Materialien, die in Schichtenfolge nacheinander eingesetzt werden (wie z.B. Grundierung, Spachtelung Kleber) müssen untereinander verträglich sein; es sind bei derartigen Schichtenfolgen nur Materialien eines Herstellers zugelassen.

3.3.3 Transport
Für den Transport der Materialien zum Einbauort ist der AN selbst verantwortlich und zuständig und hat den Aufwand in die entsprechenden Einheitspreise einkalkuliert. Bauseitig werden dem AN hierfür keine Transportgeräte zur Verfügung gestellt. Über den Einsatz von erforderlichen Transportgeräten muss sich der AN daher bereits zum Zeitpunkt der Angebotsabgabe Klarheit verschaffen. Die Anzahl der erforderlichen Hebezeuge und deren Tragfähigkeit ist vom AN zu koordinieren und die anfallenden Kosten in die Einheitspreise einzurechnen.

4. Nebenleistungen, Besondere Leistungen

Es gelten die Auflagen und Bestimmungen gemäß DIN 18299 VOB/C - Ziff. 4, weitere Regelungen sind im Einzelfall in den gewerkespezifischen Vorbemerkungen vereinbart.

4.1 Planunterlagen

Dem Auftragnehmer werden vor Beginn der Arbeiten die Ausführungspläne des Architekten (Grundrisse, Schnitte, Ansichten, Details) in digitaler Form durch den AG zur Verfügung gestellt. Zusätzliche Kosten für erforderliche Planunterlagen und Ausdrücke sind durch den AN zu tragen und bei der Kalkulation der Einheitspreise zu berücksichtigen.

4.2 Planverteilung

Die Unterlagen und Pläne werden im Dateiformat *.pdf übergeben.

5. Abrechnung

5.1 Anforderung und Darstellung der Aufmaße

Aufmaße müssen mit besonderer Sorgfalt erstellt, farblich abgesetzt und mit Angabe des Gebäudeteils, der Bekleidungsfläche, Raumnummer o.ä. und Datumsangabe versehen. Die Angaben sind zwingend entsprechend den Positionen innerhalb des Leistungsverzeichnisses den Ordnungszahlen zuzuordnen.

In den für die gemeinsamen Feststellungen zu verwendenden Aufmaßblätter müssen mindestens folgende Angaben gemacht werden:

- Auftragnehmer
- Auftraggeber
- Nummer des Aufmaßblatt
- Bezeichnung der Bauleistung
- Ordnungszahl

Bei Aufmaßen und Abrechnungen sind Längen und Flächen mit zwei Stellen nach dem Komma, Rauminhalte und Massen mit drei Stellen nach dem Komma anzugeben. Geldbeträge sind in Euro auf zwei Stellen nach dem Komma zu runden.

## VORBEMERKUNGEN LANDSCHAFTSBAUARBEITEN
VORBEMERKUNGEN LANDSCHAFTSBAUARBEITEN

1 Grundlagen

1.1 Geltungsbereich

In Ergänzung zu den VORBEMERKUNGEN ALLGEMEIN (AV) und den anerkannten Regeln der Technik ergibt sich der sachliche Geltungsbereich sowie die Grundlage für die technische Ausführung grundsätzlich aus:

- Die Ausführungspläne der Garten- und Landschaftsarchitekten
- Die nachfolgende Leistungsbeschreibung
- DIN 18299 Allgemeine Regelungen für Bauarbeiten
- DIN 18300 ATV Erdarbeiten
- DIN 18315 ATV Verkehrswegebau ohne Bindemittel
- DIN 18317 ATV Verkehrswegebau Asphalt
- DIN 18318 ATV Verkehrswegebau Pflaster und Platten
- DIN 18320 ATV Landschaftsbauarbeiten
- DIN 18332 ATV Naturwerksteinarbeiten
- DIN 18333 ATV Betonwerksteinarbeiten
- Die zum Zeitpunkt der Ausschreibung gültigen Fachnormen, ZTV- und FLL Richtlinien
- Herstellerangaben und Einbauvorschriften

Bei Arbeiten auf öffentlichen Grundstücken sind zwingend die Ausführungsdetails des zuständigen Tiefbauamtes zu beachten.

1.2 Normen und Richtlinien

Für die Ausführung gelten alle anwendbaren EN- und DIN-Normen, welche sich auf das vorgesehene Material und dessen Verarbeitung nach den neuesten Kenntnissen der Technik beziehen. Auf nachstehende Normen und Richtlinien wird besonders Aufmerksam gemacht:

- DIN 19731 - Beschaffenheit - Verwertung von Bodenmaterial und Baggergut
- DIN 18502  - Pflastersteine und Naturstein
- DIN EN 1176 in allen Teilen - Spielgeräte und Spielplatzböden
- DIN 18915 - Vegetationstechnik im Landschaftsbau - Bodenarbeiten
- DIN 18916 - Vegetationstechnik im Landschaftsbau - Pflanzen und Pflanzarbeiten
- DIN 18917 - Vegetationstechnik im Landschaftsbau - Rasen- u. Saatarbeiten

1.3 Leistungsabgrenzung

Es wird auf Schnittstellen außerhalb des Leistungsbereichs des AN zu folgenden Gewerken hingewiesen:

- Beton / Stahlbetonarbeiten
- Fassadenarbeiten
- Fassade - WDVS
- Putz
- Elektroarbeiten
- Sanitärarbeiten
- Schlosserarbeiten

1.4 Koordination

Die Koordination mit zuvor genannten Gewerken, insbesondere den technischen Gewerken ist unter Einbeziehung der örtliche Bauleitung frühzeitig eine Abstimmung bezüglich Arbeitsabfolgen und Terminabläufen vorzunehmen, um gegenseitige Behinderungen zu vermeiden. Die Koordination ist Sache des AN.

1.5 Einheitspreise

Die Einheitspreise beinhalten, soweit keine anderen Vereinbarungen getroffen sind, die Lieferung der Baustoffe (VOB/B DIN 1960, § 4) einschließlich Transport, Vorhaltung, Diebstahl- und Schadensrisiko, Sicherungsvorkehrungen an vorh. Leitungen, Gebäudeteilen, Mauern, Böschungen, Einfriedungen, Bepflanzungen, Grenzmarkierungen, Bauteilen, Isolierungen, Baustelleneinrichtung, Abschrankungen, Beleuchtung, Materialverschnitt (Belags- und Baumaterialien), Reinigungsarbeiten und Vermessungsarbeiten bis zur vollständigen Herstellung inklusive allen hierzu erforderlichen Nebenleistungen. Nebenleistungen gehören ohne Erwähnung im Leistungsbeschrieb zur vertraglichen Leistung (VOB/B DIN 1961 § 2).

1.6 Plangrundlagen

Die Planangaben in den Werk- und Detailplänen sind vor Arbeitsbeginn auf ihre Vollständigkeit und Richtigkeit zu überprüfen und gemeinsam mit der Bauleitung mit den örtlichen Gegebenheiten auf der Baustelle zu vergleichen. Abweichungen sind umgehend über die Bauleitung dem Architekten mitzuteilen.

2 Stoffe, Bauteile

Es gelten die Auflagen und Bestimmungen gemäß DIN 18299 VOB/C - Ziff. 2 und den Bestimmungen gemäß den unter Pkt 1.1 aufgeführte DIN -Normen jeweils  VOB/C Ziff. 2, insbesondere wird verwiesen auf:

2.1 Allgemein, Bemusterung

Das zu verarbeitende Material muss der jeweiligen Stoffnorm entsprechen. Produktwechsel in einem System sind nicht zugelassen. Die Verarbeitungsrichtlinen der Hersteller müssen eingehalten werden, dem AG ist auf Verlangen Einsicht zu gewähren.
Dem Auftraggeber sind auf Anforderung rechtzeitig vor Baubeginn zu allen zur Verwendung kommenden Materialien kostenlos Handmustern vorzulegen.
Die Qualität des zur Verwendung kommenden Materials ist durch Angabe des Herstellers bzw. durch Typenbezeichnung nachzuweisen. Welches Material verwendet wird, entscheidet der Auftraggeber.
Materialien mit einer Lieferzeit von mehr als 4 Wochen sind nach Auftragserteilung dem Auftraggeber unaufgefordert unter Angabe der tatsächlichen Lieferzeit anzuzeigen.

Alle im Weiteren benannten Anforderungen sind mit Datenblättern zu belegen.

2.2 Gleichwertige Produkte

Es können gem. VOB alle Materialien/ Fabrikate gleichwertig angeboten werden. Über die Gleichwertigkeit entscheidet der AG. Alle gepunkteten Leerzeilen sind vom Bieter auszufüllen (z.B. Bezug, Liefernachweis, Gütenachweis, Fabrikat, Herkunft etc.).

3 Ausführung

Es gelten die Auflagen und Bestimmungen gemäß DIN 18299 VOB/C - Ziff. 3 und den Bestimmungen gemäß den unter Pkt 1.1 aufgeführte DIN -Normen jeweils VOB/C Ziff. 3, insbesondere wird verwiesen auf:

3.1 Allgemeines

Der Auftragnehmer muss sich von der ordnungsgemäßen Ausführung von Leistungen der Vorunternehmer überzeugen und, sofern Einwände vorliegen, Bedenken anmelden.
Die Prüfung der Vorleistung gemäß § 4 Abs. 3 VOB/B  hat so rechtzeitig zu erfolgen, dass dem AG eine nach § 4 Abs. 7 VOB/B angemessen Frist zur Mangelbeseitigung bleibt, welche 15 Werktage nicht unterschreiten darf.

3.2 Ablauf

Der genaue Bauablauf muss unter Einbeziehung aller Beteiligten durchgeplant werden, ein reibungsloser Ablauf ist anzustreben.
Die Koordination und Abstimmung mit allen Beteiligten ist in die EP einzurechnen.
Aufwendungen aufgrund unzureichender Abstimmung/Koordination gehen zu Lasten des AN und werden nicht vergütet.

3.3 Schutz von Leitungen

- Der Auftragnehmer hat vor Beginn der Arbeiten Leitungsausküfte von Strom-, Daten-, Wasser-, Gas-, Fernwärme-  sowie Kanalleitungen eigenverantwortlich einzuholen. Der Auftragnehmer darf sich nicht auf die Richtigkeit der Leitungsauskünfte verlassen. Es ist daher grundsätzlich mit größter Sorgfalt zu arbeiten.
- Sollten bei den Arbeiten nicht verzeichnete Leitungen aufgefunden werden ist grundsätzlich davon auszugehen, dass diese in Betrieb sind. Die Bauleitung ist über das Auffinden unverzüglich zu informieren. Sollte die Lage der aufgefundenen Leitung die Arbeiten behindern sind die Arbeiten in diesem Bereich vorübergehend einzustellen.
- Sollten während der Arbeiten Leitungen beschädigt werden sind die Arbeiten in diesem Bereich unverzüglich einzustellen. Der Auftragnehmer hat den Betreiber der betreffenden Leitung sowie die Bauleitung unverzüglich zu informieren. Die Arbeiten in dem Bereich dürfen erst wieder aufgenommen werden wenn der Betreiber die Leitung wieder freigibt.
- Das Beheben von Schäden an Leitungen, sowie die daraus resultierenden Folgen gehen zu lasten des Auftragnehmers (Verursacherprinzip).

4 Abweichungen Nebenleistungen, Besondere Leistungen

Es gelten die Auflagen und Bestimmungen gemäß DIN 18299 VOB/C - Ziff. 4 und den Bestimmungen gemäß den unter Pkt 1.1 aufgeführte DIN -Normen jeweils VOB/C Ziff. 4, insbesondere wird verwiesen auf:

4.1 Abweichungen Nebenleistungen, Besondere Leistungen - Allgemein

Es sind mit den Einheitspreisen abgegolten und werden nicht gesondert vergütet:

- jegliche Schutz-, Sicherungs- und Arbeitsschutzmaßnahmen
- Bei Erneuerungs- und Ersteinbauarbeiten von Umwehrungen und Geländern ist abschnittsweise mit entsprechenden Schutzmaßnahmen zu arbeiten, so dass die Baustellensicherheit permanent gewährleistet ist. Die Aufwendungen hierfür sind in die Einheitspreise einzurechnen.
- Sämtliche Kleinteile und Befestigungsmittel die für die Ausführung der jeweiligen Position erforderlich sind.
- Endkappen in Material wie endendes Hohlprofil an allen sichtbaren, freien Enden von Hohlprofilen
- Nach Abschluss der Arbeiten sind alle sichtbaren Bauteile von Verschmutzungen, die vom Auftragnehmer verursacht wurden, kostenlos zu reinigen. Entsprechende Vorbeugemaßnahmen sind in die Preise einzurechnen.
- Jegliche Montagehilfen wie Fugenkreuze, Abstandshalter, Stützkonstruktionen.

4.2 Abschnittsweise Leistungsausführung

Der Auftragnehmer muss davon ausgehen, dass die Positionen bzw. Titel unter Umständen abschnittsweise ausgeführt werden müssen.

4.3  Arbeiten auf Tiefgaragen

Sind Tiefgaragen im Rahmen der Baumaßnahme zu befahren, muss vor Beginn der Ausführungsarbeiten die Belastbarkeit bei der Bauleitung erfragt werden. Grundsätzlich dürfen Tiefgaragen nur mit gummibereiftem Gerät befahren werden.

4.4 Vorwegleistungen

Vorwegleistungen sind nach Aufforderung durchzuführen und berechtigen keine Nachforderung.
Dies können unter anderem folgende Arbeiten sein:
- Anzeichnen von Abdichtungshöhen an Gebäudefassaden und Mauern.
- Ünterstützung anderer Gewerke bei Grabarbeiten.

4.5 Dokumentation

Erstellen der kompletten Dokumentation für den gesamten Leistungsbereich des AN.

4.5.1 Leistungsumfang
- Werkstatt-, Montage- und Revisionsplanung
- Herstellerverzeichnisse
- Anschriften der Nachunternehmer mit Zuordnungen der Leistungen
- Ansprechpartner während der Gewährleistungszeit
- Fachunternehmererklärung
- evtl. Statische Nachweise
- Sämtliche Produktdatenblätter / Gerätedatenblätter und allgemeine bauaufsichtliche Prüfzeugnisse der zur Ausführung gekommenen Baustoffe und Bauteile, sowie Gutachten und Prüfberichte
- ggf. Protokolle Sachverständigenabnahme, Behördenabnahme

- ggf. Entsorgungsnachweise
- Einweisungsprotokolle
- Funktionsbeschreibungen, Bedienungsanweisungen
- Wartungsanweisungen
- Pflege- und Reinigungshinweise
- Bautagesberichte

4.5.2 Übergabe
Die Projektdokumentation ist dem AG 1-fach digital (auf Datenträger USB) spätestens 12 Arbeitstage nach Abnahme  vorzulegen. Ggf. erforderliche Änderungen und Ergänzungen sind in die zur Abnahme vorzulegenden Unterlagen einzuarbeiten.

Die Übergabe der vollständigen Dokumentation hat spätestens zur Abnahme der Gesamtleistung 1-fach digital (auf Datenträger USB) und 2-fach in Papier, geordnet in DIN A4 Ordner mit Inhaltsverzeichnis und Registerordnung zu erfolgen.
Die Ordnung digital und in Papier ist identisch vorzunehmen.
Digitale Daten müssen zwingend in Dateiformat PDF übergeben werden. Alle digitalen Daten müssen mindestens das Recht zum ausdrucken und archivieren (ohne der Verwendung von Passwortschutz) gewähren.

4.6 Nachtragsangebote

Der AN ist bei bedarf verpflichtet, auch in den Vertragsgrundlagen nicht vorgesehene Leistungen zu erbringen. Vor Erbringen dieser Leistungen ist auf Grundlage des Hauptauftrages mit dem AG eine schriftliche Preisvereinbarung abzuschließen., welche Vertragsbestandteil wird.
Falls für die im Leistungsverzeichnis nicht vorgesehenen Leistungspositionen ein nachtragsangebot erforderlich wird, wird dieses von der Bauüberwachung nur vorbehaltlich der endgültigen Zustimmung des AG anerkannt.
Vom AN eingeräumte Nachlässe und Abgebote gelten auch für eventuelle Nachtragsangebote.
Nachtragsangebote sind vor der Bauausführung einschl. der dazugehörigen Kalkulation einzureichen.

5. Abnahme und Abrechnung

Es findet eine förmliche Abnahme statt. Die Abnahme der Arbeiten erfolgt nur nach vollständiger Fertigstellung. Die Fertigstellung ist vom AN schriftlich anzuzeigen und die Abnahme ist ebenfalls schriftlich vom AN zu beantragen.
Vegetationsarbeiten werden separat, nach Ende der Fertigstellungspflege abgenommen.

Es gelten die Auflagen und Bestimmungen gemäß DIN 18299 VOB/C - Ziff. 5 und den Bestimmungen gemäß den unter Pkt 1 aufgeführte DIN -Normen jeweils VOB/C Ziff. 5; Sofern nicht in einer Position zu erfassen sind Leistungen im Titel Baustelleneinrichtung einzukalkulieren; Insbesondere sind folgende Leistungen in den Einheitspreisen einzukalkulieren, bzw. enthalten:

- sämtl. ergänzende Beschreibungen aus Pkt 1-3 mit Hinweisen zur Angebotspreisbildung und Ausführung.
- sämtl. Leistungen aus 4. Abweichungen zu Nebenleistungen, Besondere Leistungen

Aufmaß und Vergütung von Schüttgütern erfolgt in eingebautem und verdichtetem Zustand (z.B. Boden, Schottertragschichten und Substrate).

Die Abrechnung von befestigten Flächen (z.B. Pflaster- und Plattenflächen) erfolgt nach Aufmaß der tatsächlich eingebauten Fläche. Verschnitt ist vom AN in die Positionen mit einzukalkulieren und wird nicht gesondert vergütet.

## 23 Außenanlagen

### Titel 01 BAUSTELLENEINRICHTUNG

**01.0001 Baustelleneinrichtung**
*** Pauschalposition
Baustelleneinrichtung, Einrichten, Vorhalten, und Räumen der Baustelle, inklusive Herstellen von Baustrassen, Lager und Arbeitsflächen, provisorische Gehwege, Baustellenbeleuchtung, Abschrankungen, Baken, Verkehrszeichen, Schutzzäune, Beschilderung sowie das erforderliche Freimachen des Baufeldes und dem Herstellen des ursprünglichen Zustandes der in Anspruch genommenen Flächen. Der Bauleitung ist auf Anforderung innerhalb von zwei Wochen ein Baustelleneinrichtungsplan vorzulegen.
Menge: 1,000 psch

**01.0002 Bauzaun, Einrichtung**
Aufbau und Abbau mit Grundvorhaltung 4 Wochen. Verschraubt zur Abgrenzung des Baugebietes, Lage nach Rücksprache mit der Bauleitung.
Menge: 30,000 lfm

**01.0003 Bauzaun, Vorhaltung**
passend zur vorigen Positionen. Abrechnung ab der 5. Woche.
Menge: 120,000 lfmW

**01.0004 Bauzaun, Umsetzen**
passend zur vorigen Positionen.
Menge: 50,000 lfm

### Titel 02 VORARBEITEN, RÜCKBAU

**02.0001 Vorhandenen Belag aufbrechen, Asphalt**
Vorhandenen Belag aufbrechen bzw. aufnehmen, Belag aus Asphalt, Dicke bis 25 cm. Material fördern, zerkleinern und für den Abtransport auf der Baustelle lagern.
Menge: 25,000 m3

**02.0002 Bituminöse Schichten schneiden, bis 25 cm**
Bituminöse Schichten anhauen und abkanten oder schneiden.
Dicke bis 25 cm.
Menge: 40,000 m

**02.0003 Aspahltaufbruch zwischenlagern**
Asphaltaufbruch zwischenlagen, Material auf eine vom AN zu stellende Fläche laden, abfahren und zur Beprobung zwischenlagern.
Menge: 25,000 m³

**02.0004 Laden, Abfuhr und Entsorgung, teerhaltiger Ausbruch, PAK kleiner 30**
Laden, Abfuhr und Entsorgung von teerhaltigem Straßenaufbruch.
PAK kleiner / leich 30 mg/kg TM.
Menge: 30,000 t

**02.0005 Laden, Abfuhr und Entsorgung, teerhaltiger Ausbruch, PAK 31 - 200**
Laden, Abfuhr und Entsorgung von teerhaltigem Straßenaufbruch.
PAK 31-200 mg/kg TM.
Menge: 10,000 t

**02.0006 Laden, Abfuhr und Entsorgung, teerhaltiger Ausbruch, PAK 201 - 500**
Laden, Abfuhr und Entsorgung von teerhaltigem Straßenaufbruch.
PAK 201-500 mg/kg TM.
Menge: 5,000 t

**02.0007 Vorhandenen Unterbau ausbauen**
Vorhandenen Unterbau ausbauen. Tragschichten aus Schotter und / oder Recyclingmaterial in verschiedenen Korngrößen im verdichteten Zustand.
Abrechnung nach m³ im vorherigen eingebauten Zustand.
Menge: 400,000 m³

**02.0008 Mineralischen Aufbruch zwischenlagern**
*** Bedarfsposition mit GB
Mineralischen Aufbruch zwischenlagern, Material aus der Position vor laden, auf eine vom AN zu stellende Fläche abfahren und zur Beprobung auf Haufwerken zwischenlagern.
Menge: 400,000 m³

**02.0009 Zwischengelagertes Material wiedereinbauen**
Zwischengelagertes Material, auf der vom AN gestellten Fläche lagernd, vom Haufwerk lösen, laden, auf die Baustelle fahren und als Ausgleichsschicht, Sauberkeitsschicht und für Hinterfüllungen einbauen.
Menge: 100,000 m³

**02.0010 Wegrandbegrenzung ausbauen und abfahren, Betonbord**
Wegrandbegrenzung ausbauen, laden und als Eigentum des AN abfahren. Der Verbleib des Materials ist vom AN nachzuweisen. Der Entsorgungsnachweis ist spätestens mit der Schlussrechnung einzureichen. Fundament abbrechen, zerkleinern und für den Abtransport bauseits lagern.
Material: Betonbordstein.
Menge: 30,000 m

**02.0011 Mauern und Beton abbrechen**
Mauern oder Beton einschließlich Fundamente abbrechen, zerkleinern und für den Abtransport bauseits lagern.
Menge: 15,000 m3

**02.0012 Zulage zu Pos. vor für bewehrten Beton**
Zulage zu Position vor für bewehrten Beton.
Menge: 10,000 m3

*Hinweis: Ersatzbaustoffverordnung Bauschutt*
Recyclingmaterial und Bauschutt laden und entsprechend ihrer Einstufung nach Ersatzbaustoffverordnung fachgerecht Entsorgen / Wiederverwenden. Der Verbleib des Material ist vom AN nachzuweisen (Entsorgungsnachweis). Die Abrechnung erfolgt über Lieferscheine. Diese sind bei jeder Rechnung (Abschlagsrechnung und Schlussrechnung) gesammelt und nach Positionen sortiert beizulegen.

**02.0013 Probennahme aus Haufwerken - mineralischer Aufbruch**
Entnahme von Proben aus mineralischem Aufbruch aus Haufwerken, nach LAGA PN 98, einschließlich Protokoll, eine Kopie vom Protokoll ist der Bauleitung zu übergeben.
Menge: 1,000 St

**02.0014 Untersuchung von Recyclingmaterial nach EBV**
Untersuchung nach EBV 2023, Anlage 1, Tabelle 1, inklusive Einstufung des Materials in die entsprechende Materialklasse. Eine Kopie des Untersuchungsergebnisse sind der Bauleitung zu übergeben.
Menge: 1,000 St

**02.0015 Laden, Abfuhr und Entsorgung von Bauschutt RC-1**
Laden, Abfuhr und Entsorgung von nicht aufbereitetem Bauschutt der Klasse RC-1 nach Ersatzbaustoffverordnung, der Boden geht in das Eigentum des AN über
Menge: 400,000 t

**02.0016 Laden, Abfuhr und Entsorgung von Bauschutt RC-2**
Laden, Abfuhr und Entsorgung von nicht aufbereitetem Bauschutt der Klasse RC-2 nach Ersatzbaustoffverordnung, der Boden geht in das Eigentum des AN über
Menge: 100,000 t

**02.0017 Laden, Abfuhr und Entsorgung von Bauschutt RC-3**
Laden, Abfuhr und Entsorgung von nicht aufbereitetem Bauschutt der Klasse RC-3 nach Ersatzbaustoffverordnung, der Boden geht in das Eigentum des AN über
Menge: 40,000 t

### Titel 03 ERDARBEITEN

*Hinweis: VORBEMERKUNGEN ERDARBEITEN*
Erdarbeiten Bodenklasse: 3-5 (DIN 18 300)

Bauseitig hergestellte Arbeitsraumverfüllungen sind vom AN vor Beginn der Ausführungsarbeiten verantwortlich auf ihre fachgerechte Verdichtung zu prüfen. Nachträgliche Setzungen müßen ausgeschlossen sein.

Die Bodenauffüllung an aufgehenden Bauteilen (z.B. Arbeitsraumverfüllung) darf erst nach vollständiger Fertigstellung der Mauerisolierung (Isolieranstrich, Onduline-Platten, Dränwandsteine, Dränleitung und Filterkies etc.) vorgenommen werden. Sind unterhalb der Geländelinie liegende Mauerflächen nicht ausreichend gegen Feuchtigkeit isoliert, muss die Bauleitung unterrichtet werden.

Auffüllungen sind schichtweise einzubringen und je 30 cm Lagenhöhe zu verdichten. Die Rohplaniearbeiten sind nach planmäßigen Höhen profilgerecht durchzuführen inklusive schichtweiser Verdichtung des Rohbodens. Bei Auffüllungen unter befestigten Flächen muss die Verdichtung auf eine Proctordichte von mind. 98 % einfache Proctordichte (e.P.) erfolgen.

Bodenaushub

Beim Bodenaushub für Ver- und Entsorgungsleitungen und Schächte ist die Grabensohle so auszubilden, dass eine Rohrverlegung gemäß DIN EN 1610 gewährleistet ist. Die Grabensohle muss vor der Rohrverlegung planiert und verdichtet sein.

Das Verfüllen der Leitungsgräben und der Arbeitsräume erfolgt lagenweise (Lagen von mind. 30 cm) mit geeignetem Aushubmaterial inklusive sorgfältiger Verdichtung der einzelnen Lagen auf 98 % e.P. Zusätzliches Verfüllmaterial ist von der Bauleitung zu genehmigen.

Handarbeit in Teilflächen/Gebäudeanschlußflächen ist einzukalkulieren.

Die Abrechnung der gesamten Aushubmassen, Geländeauftrags- und -abtragsmassen erfolgt durch anerkannte Ur-, Zwischen- und Endnivellements des gewachsenen bzw. verdichteten Bodens. Nivellements und Erdmassenermittlung sind von einem vom AN zu beauftragenden Geometer durchzuführen und als Nebenleistung in die Einheitspreise einzukalkulieren.

Auffüllgebühren, die der AN für abzufahrendes Material (Aushub, Bauschutt etc.) auf selbst zu wählenden Auffüllplätzen zu entrichten hat, sind in die Einheitspreise mit einzukalkulieren.

Weitere Aushub- und Auffüllmassen werden grundsätzlich nach Zeichnung aufgemessen:

1. Der Einheitspreis gilt, soweit nicht detailliert beschrieben, für alle Höhen, Breiten und Tiefen.
2. Aufmaß und Abrechnung der Böschungsneigungen:- lt. DIN EN 1610 verbauter Graben
3. Bau- und Arbeitsräume, für Baukörper wie Schächte, Stützmauern etc., nach allen Seiten: + 0,50 m, für Rohr- und Erdleitungen bis Grabentiefe 1,75 m, 150 mm NW (DN): 0,60 m (Sohlenbreite), für Rohr- und Erdleitungen über Grabentiefe 1,75 m, 150 mm NW (DN): NW +0,45 m (Sohlenbreite), Mehraushub für Flansche und Muffen wird nicht vergütet.

**03.0001 Grasnarbe abschieben**
Grasnarbe in einer Stärke von 10 cm abschieben. Material als Eigentum des AN laden und abfahren.
Menge: 50,000 m2

*Hinweis: Bodenarbeiten flächig*
Flächige Bodenarbeiten zur Anpassung der Geländehöhen.

**03.0002 Oberboden, abschieben, zwischenlagern**
Oberboden in einer Stärke von 30 cm abschieben. Boden zur Wiederverwendung auf Haufwerk zwischenlagern, Transportweg ca. 100 m.
Menge: 50,000 m2

**03.0003 Gewachsenen Boden lösen, zwischenlagern**
Gewachsenen Boden profilgerecht lösen, fördern und auf der Baustelle zwischenlagern. Inklusive Haufwerksbildung. Förderweglänge ca. 100 m (Mittelwert). Bearbeitungstiefe maximal 1,00m unter Fertigfußbodenhöhe.
Menge: 600,000 m³

**03.0004 Rohboden, (Bodenklasse 3) als Füllboden liefern und einbauen**
Rohboden (Bodenklasse 3) als Füllboden liefern und lageweise profilgerecht einbauen.
Abrechnung nach Lieferscheine.
Menge: 200,000 m³

**03.0005 Oberboden (Mutterboden) liefern.**
Oberboden (Mutterboden) liefern. Beschaffenheit gemäß DIN 18915, lehmig-humos. Fremdmaterialien wie Steine und Wurzelnreste größer drei Zentimeter sind abzusammeln.
Einbauhöhe für alle Vegetationsflächen.
Abrechnung nach Flächenaufmaß m² x 0,3.
Menge: 200,000 m3

**03.0006 Rohboden, zwischengelagerten einbauen**
zwischengelagerten Boden vom Haufwerk lösen, fördern und profilgerecht in Lagen bis 30 cm Dicke einbauen. Förderweglänge: 100m (Mittelwert).
Menge: 100,000 m³

**03.0007 Lastplattendruckversuch /statisch**
Durchführen von Lastplattendruckversuchen nach DIN 18134. Bestimmung von Wassergehalt und Proctordichte, mit Auswertung und Darstellung der Messergebnisse als Nachweis über die ausreichende Verdichtung der Planumsflächen. Bei mangelhaftem Ergebnis gehen die Wiederholungsprüfungen zu Lasten des AN.
Inkl. Bereitstellung eines Fahrzeuges als Gegengewicht.
Menge: 8,000 St

*Hinweis: Bodenaushub für Entwässerungs- Dränageleitungen und*
Bodenaushub für Entwässerungs- Dränageleitungen und Elektroleitungen.
Bodenklasse 2-7
Aushubmaterial wird Eigentum des AN und ist abzufahren einschl..

**03.0008 Graben für Entwässerung, Tiefe bis 175 cm**
Bodenaushub für Entwässerungs- und Dränageleitungen. Bodenklasse 2-7.Grabentiefe bis 175 cm. Boden fördern und auf der Baustelle auf Haufwerk zwischenlagern.
Menge: 50,000 m³

**03.0009 Bodenaushub für Elektroleitungen.**
Bodenaushub für Elektroleitungen. Grabentiefe bis 0,60 m, Grabenbreite bis 0,40 m. Anfallendes Bondematerial fördern und auf der Baustelle auf Haufwerk zwischenlagern.
Menge: 20,000 m³

**03.0010 Bodenaushub für Mauernfundamente**
Bodenaushub für Mauernfundamente sowie für Suchschlitze in unterschiedlichen Breiten und Tiefen. Anfallendes Bondematerial fördern und auf der Baustelle auf Haufwerk zwischenlagern.
Menge: 20,000 m³

*Hinweis: Herstellen von versickerungsfähigen Flächen*
Die nachfolgenden Positionen betreffen die Herstellung von versickerungsfähigen Flächen. Die anstehende Bodenschicht aus Auenlehm ist nahezu undurchlässig und für die geplante Versickerung des Regenwassers nicht geeignet. Unter dem Auenlehm befindet sich eine durchlässige Schicht aus Neckarkies. Es muss bis zur dieser Schicht punktuell abgegraben werden und das entstandene Loch muss mit Waschkies verfüllt werden. Die Kiespackung wird mit einem Vlies ummantelt. Die Oberste Schicht wird dann wieder mit einer ca. 40cm dicken Schicht Oberboden abgedeckt. Der Oberboden muss ggf. etwas aufgelockert werden.

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
**03.0011 Bodenaushub für Tiefenversickerung 2,00 x 2,00m**
Aushub in Flächen 2,00m x 2,00m Grundfläche, ca. 3,50m tief, zur Erstellung einer Kiesrigole. Bei dem Aushub muss mindestens die gut durchlässige Schicht aus Neckarkies erreicht werden. Diese liegt bei ca. 3,00m, zur Sicherheit ist diese Position bis in eine Tiefe von 3,50m zu kalkulieren.
Der zu lösende Boden besteht aus Aufffüllungen, ehemaligem Oberboden und Auelehm. Boden lösen und bauseits lagern.
Menge: 30,000 m³

**03.0012 Bodenaushub für Tiefenversickerung 4,00 x 1,00m**
wie Position vor, jedoch Grundfläche 4,00 x 1,00m.
Menge: 15,000 m³

**03.0013 Geotextil - Ummantelung Kiespackung**
Geotextil als steife, zweidimensionale, thermisch verfestigte Filtervliesmatte mit folgenden Materialeigenschaften: bestehend aus 80% Polypropylen und 20% Polyethylen, Vliesstärke: 1,6 mm, Flächengewicht 260 g/m2, Bruchdehnung: 30%, Durchflussmenge: 55l/m2/sec.
Geotextil liefern und fachgerecht nach den Vorschriften des Herstellers als Ummantelung für die Kiesrigolen verlegen wie im Hinweistext beschrieben.
Abrechnung nach außenflächen der Kiesrigolen. Überlappung der Bahnen mind. 40 cm und Verschnitt sind einzukalkulieren.

Angebotenes Fabrikat: '.........'
Menge: 130,000 m²

**03.0014 Waschkies 16/32**
Waschkies 16/32 liefern und als Kiespackung einabeun.
Menge: 50,000 m3

*Hinweis: Bodenverbesserungsmittel für Wiesen- und Pflanzflächen,*
Bodenverbesserung

Bodenverbesserungsmittel für Wiesen- und Pflanzflächen, Einzelbaumscheiben, Pflanztröge (Substratmischungen). Material liefern und gem. Herstellerangaben einbringen.

**03.0015 Erdkompost, liefern, aufbringen**
Erdkompost, liefern, 4 cm aufbringen und 15 cm tief einarbeiten. Beschaffenheit: RAL geprüfter Fertigkompost 0/10
Erzeugnis: '.........'
Menge: 25,000 m3

**03.0016 Kiessand liefern, aufbringen**
Kiessand 0/4 liefern, aufbringen und 20cm tief zur Bodenlockerung einarbeiten. 20kg/m².
Menge: 15,000 t

**03.0017 Organischen Dünger liefern, aufbringen**
Organischen Dünger liefern, aufbringen und 20 cm tief einarbeiten. Düngermenge je m²: 100 g. Für Pflanzflächen.

Angebotenes Produkt: '.........'
Menge: 5,000 kg

**03.0018 Mineralische Dünger liefern, aufbringen**
Mineralischen Dünger liefern, aufbringen und 20 cm tief einarbeiten. Düngermenge je m²: 100 g. Für Pflanzflächen. N:P:K = 12:12:17

Angebotenes Produkt: '.........'
Menge: 5,000 kg

*Hinweis: Feinplanie*
Feinplanie

Vegetationsflächen kreuzweise fräsen, Lockerungstiefe 30 cm, feinplanieren und leicht andrücken.
Setzungsverhalten ist zu berücksichtigen, spätere Setzungen müssen vermieden werden. Steine, Fremdkörper, Unkraut, schwer verrottbare Pflanzenteile sind ab 3 cm Durchmesser abzulesen und abzufahren. Handarbeit in den Anschlußbereichen ist einzukalkulieren.

**03.0019 Feinplanum für Rasen-/Wiesenflächen**
Feinplanum für Rasenflächen und Wiesenflächen, Zulässige Abweichung von der Sollhöhe: 2 cm.
Fremdmaterialien wie Steine und Wurzelnreste größer drei Zentimeter sowie Müll sind abzusammeln.
Menge: 550,000 m²

**03.0020 Feinplanum für Pflanzflächen**
Feinplanum für Pflanzflächen, Zulässige Abweichung von der Sollhöhe: 5 cm gem. DIN 18915. Fremdmaterialien wie Steine und Wurzelnreste größer drei Zentimeter sowie Müll sind abzusammeln.
Menge: 20,000 m²

**03.0021 Feinplanum für Wege u. Platzflächen**
Feinplanum für Wege und Platzflächen, Sohle profilgerecht planieren (Feinplanie) und verdichten. Verformung E2=450 Kg/cm².
Menge: 1210,000 m²

*Hinweis: Ersatzbaustoffverordnung Bodenmaterial*
Bodenmaterial laden und entsprechend ihrer Einstufung nach Ersatzbaustoffverordnung fachgerecht Entsorgen / Wiederverwenden. Der Verbleib des Material ist vom AN nachzuweisen (Entsorgungsnachweis). Die Abrechnung erfolgt über Lieferscheine. Diese sind bei jeder Rechnung (Abschlagsrechnung und Schlussrechnung) gesammelt und nach Positionen sortiert beizulegen.

**03.0022 Probennahme aus Haufwerken - Boden**
Entnahme von Bodenproben aus Haufwerken, nach LAGA PN 98, einschließlich Protokoll, eine Kopie vom Protokoll ist der Bauleitung zu übergeben.
Menge: 1,000 St

**03.0023 Untersuchung von Bodenprobe nach EBV**
Untersuchung nach EBV 2023, Anlage 1, Tabelle 3 und Tabelle 4, inklusive Einstufung des Materials in die entsprechende Materialklasse. Eine Kopie des Untersuchungsergebnisse sind der Bauleitung zu übergeben.
Menge: 1,000 St

**03.0024 Laden, Abfuhr und Entsorgung von Aushub BM-0**
Laden, Abfuhr und Entsorgung Bodenmaterial der Qualitätsstufe BM-0 nach Ersatzbaustoffverordnung, der Boden geht in das Eigentum des AN über.
Menge: 250,000 t

**03.0025 Laden, Abfuhr und Entsorgung von Aushub BM-0***
Laden, Abfuhr und Entsorgung Bodenmaterial der Qualitätsstufe BM-0* nach Ersatzbaustoffverordnung, der Boden geht in das Eigentum des AN über
Menge: 250,000 t

**03.0026 Laden, Abfuhr und Entsorgung von Aushub BM-F0***
Laden, Abfuhr und Entsorgung Bodenmaterial der Qualitätsstufe BM-F0* nach Ersatzbaustoffverordnung, der Boden geht in das Eigentum des AN über
Menge: 250,000 t

**03.0027 Laden, Abfuhr und Entsorgung von Aushub BM-F1**
Laden, Abfuhr und Entsorgung Bodenmaterial der Qualitätsstufe BM-F1 nach Ersatzbaustoffverordnung, der Boden geht in das Eigentum des AN über
Menge: 100,000 t

**03.0028 Laden, Abfuhr und Entsorgung von Aushub BM-F2**
Laden, Abfuhr und Entsorgung Bodenmaterial der Qualitätsstufe BM-F2 nach Ersatzbaustoffverordnung, der Boden geht in das Eigentum des AN über
Menge: 20,000 t

**03.0029 Laden, Abfuhr und Entsorgung von Aushub BM-F3**
Laden, Abfuhr und Entsorgung Bodenmaterial der Qualitätsstufe BM-F3 nach Ersatzbaustoffverordnung, der Boden geht in das Eigentum des AN über
Menge: 10,000 t

### Titel 04 STROM, WASSER, ABWASSER

*Hinweis: Rohre aus PP, KG 2000*
Rohre aus PP, KG2000 gemäß DIN EN 14758-1 mit Steckmuffe, vollwand Kanalrohr mit Nennringsteifigkeit größer SN 10 gemäß DIN EN ISO 9969, mit Dichtung aus eingelegtem Gummiring nach DIN EN 681, Farbe grün RAL 6017,
in Handelslängen von 500 bis 6.000mm (je nach Durchmesser), Abrechnung nach eingebauten Meter (Verschnitt ist in den Einheitspreisen einzukalkulieren).

Rohre liefern und fachgerecht und Gefällegerecht verlegen, inklusive aller Nebenarbeiten und Kleinteile.

**04.0001 Rohr PP, KG 2000, DN 100**
Rohr PP, KG 2000, DN 100.
Menge: 30,000 m

**04.0002 Rohr PP, KG 2000, DN 150**
Rohr PP, KG 2000, DN 150.
Menge: 30,000 m

*Hinweis: Formstücke PP, KG 2000*
Formstücke (Bögen, Abzweige, Sattelstücke, Übergangsstücke) liefern und als Zuschlag zu Position vor, einbauen.

**04.0003 Formstücke PP, KG 2000, DN 100**
Formstücke PP, KG 2000, DN 100.
Menge: 30,000 St.

**04.0004 Formstücke PP, KG 2000, DN 150**
Formstücke PP, KG 2000, DN 150.
Menge: 30,000 St.

**04.0005 Dränrohr DN 100**
Dränrohr DN 100, gewellt nach DIN 1187-1, aus PVC-U, Form R1, liefern und Gefällegerecht verlegen. Inklusive Ummantelung mit Filtermaterial aus Vlies oder Kokosummantelung.
Abzweige, Verschlusskappen und Herstellen der Anschlüsse sind einzurechnen.
Menge: 20,000 m

**04.0006 Entwässerungsrinne, NW100, Guss**
Entwässerungsrinne NW 100, aus Beton ohne Innengefälle, ca. 170mm breit, bis ca. 200mm hoch, inklusive Gusszarge und Gussrostabdeckung.

Belastungsklasse: Klasse D 400
Abdeckung:  Steg-Guss
Arretierung:  Verschraubt
Rutschhemmung: R11 oder besser

Rinne liefern und gemäß den Herstellerangaben Höhen- und Fluchtgerecht einbauen. Betonbedarf für Fundamente ist in dieser Position mit einzukalkulieren.

Angebotenes Produkt: '.........'
Menge: 70,000 m

**04.0007 Entwässerungsrinne, NW100, Sinkkasten**
Sinkkasten passend zur Entwässerungsrinne der Position vor, mit Geruchsverschluss, Schlammeimer und KG-Rohranschluss für Rohre DN100.

Abdeckung, Arretierung, Belastungsklasse und Rutschhemmung wie Rinne aus Position vor.

Sinkkasten liefern und gemäß den Herstellerangaben Höhen- und Fluchtgerecht einbauen. Betonbedarf für Fundamente ist in dieser Position mit einzukalkulieren. Inkl. Anschluss an Entwässerungsleitung.

Angebotenes Produkt: '.........'
Menge: 8,000 St.

**04.0008 Entwässerungsrinne, NW100, Anfangs -bzw. Endscheiben**
Anfangs bzw. Endscheiben für Rinne der Position vor.
Menge: 16,000 St.

**04.0009 Entwässerungsrinne, NW200, Guss**
Entwässerungsrinne NW 200, aus Beton ohne Innengefälle, ca. 260mm breit, bis ca. 310mm hoch, inklusive Gusszarge und Gussrostabdeckung.

Belastungsklasse: Klasse D 400
Abdeckung:  Steg-Guss
Arretierung:  Verschraubt
Rutschhemmung: R11 oder besser

Rinne liefern und gemäß den Herstellerangaben Höhen- und Fluchtgerecht einbauen. Betonbedarf für Fundamente ist in dieser Position mit einzukalkulieren.

Angebotenes Produkt: '.........'
Menge: 60,000 m

**04.0010 Entwässerungsrinne, NW200, Anfangs -bzw. Endscheiben**
Anfangs bzw. Endscheiben für Rinne der Position vor.
Menge: 1,000 St.

**04.0011 Entwässerungsrinne Schneiden**
Herstellen von Schnitten an Rinnenkörper und Abdeckungen bis Rinnengröße NW200, einschließlich Diagonalschnitte bis 45°.
Abrechnung erfolgt pro Schnitt.
Menge: 15,000 St.

**04.0012 Fassadenrinne, B=205mm, H=75mm**
Fassadenrinne, Breite 205 mm, Höhe 75 mm, aus feuerverzinktem Stahlblech mit Abdeckung aus Gitterrost 30/10, Abdeckung verschraubt, mit vorgeprägten Ablaufpunkten zum Ausstanzen für DN75 und DN110, für den Einbau vor Türen und bodentiefen Fenstern.
Rinne liefern und Höhen- und Fluchtgerecht auf einschließlich Betonfundament C 20/25 trittsicher versetzen.

Angebotenes Produkt: '.........'
Menge: 10,000 m

**04.0013 Fassadenrinne, Ablaufbox**
Ablaufbox passend zu den Fassadenrinnen der Position vor, L=300mm, B=300mm, H=250mm, aus feuerverzinktem Stahlblech mit Gitterrostabdeckung 30/10 zum Einbau vor Fassadenrinne, mit Fassadenrinne verschraubt.
Ablaufbox liefern und auf einschließlich Betonfundament C 12/15 trittsicher, gemäß den Herstellerangaben versetzen, inkl. Anschluss an Entwässerung-/ Drainageleitung, inkl. Herstellung einer seitlichen Öffnung an der Fassadenrinne für einen Durchgang von Rinne in Ablaufbox.
Menge: 4,000 St.

**04.0014 Fassadenrinne Schneiden**
Herstellen von Schnitten an Fassadenrinne und Abdeckungen, einschließlich Diagonalschnitten bis 45°.
Abrechnung erfolgt pro Schnitt.
Menge: 4,000 St.

**04.0015 Markieren von Leitungen mit Trassenwarnband**
Markieren von Leitungen mit Trassenwarnband, PVC, Verlegung 40 cm über Kabel- bzw. Rohrscheitel.
Menge: 300,000 m

**04.0016 Stromkabel verlegen**
Stromkabel, bauseits geliefert als Erdkabel verlegen, Einzellängen der Kabel bis zu 80m. Verlegung in zuvor ausgehobenen Gräben und Sandbett.
Menge: 300,000 m

**04.0017 Mastfundamente für Beleuchtungsmasten**
Mastfundamente für Beleuchtungsmasten herstellen. Erdaushub 0,80 x 0,80 m, Tiefe 1,20 m ab OK Befestigung. Anfallendes Material fördern und auf der Baustelle auf Haufwerk zwischenlagern. Einsetzen eines Betonfalzrohres d= 300 mm Fundamentbeton B 15 gegen Erdreich 0,80 x 0,80 x 1,0 m. In das Betonrohr ist eine Öffnung d= 8 cm für die Kabeleinführung zu schlagen. In das Betonfundament ist für die Kabeldurchführung ein vom AG geliefertes, flexibles PVC-Rohr einzulegen. Das Versetzen der Maste erfolgt durch den AG.
Nach dem Versetzen der Maste den Zwischenraum von Betonrohr und Mast mit Zementmörtel vergießen.
Menge: 2,000 St.

**04.0018 Mastfundamente für Pollerleuchten**
Mastfundamente für Pollerleuchten herstellen. Erdaushub 0,40 x 0,40 m, Tiefe 0,60 m ab OK-Gelände. Anfallendes Material fördern und auf der Baustelle auf Haufwerk zwischenlagern. Einsetzen einer bauseits gelieferten Bodenhülse (Lot- und Fluchtgerecht), Fundamentbeton C 12/15 gegen Erdreich. In die Bodenhülse ist für die Kabeldurchführung ein vom AG geliefertes, flexibles PVC-Rohr einzulegen. Das Das Montieren der Pollerleuchte erfolgt durch den AG.
Nach dem Montieren der Pollerleuchte das Fundament mit Boden überdecken.
Menge: 1,000 St.

**04.0019 Beleuchtungsmast versetzen**
Versetzen von einem bauseits gelieferten Masten, Lichtpunkthöhe 6m, senkrecht ausgerichtet, beim Versetzen Kabel bwz. Lerrrohre in den Masten einführen und durch die Revisionsklappe ca. einen Meter heraus hängen lassen. Nach dem Versetzen der Maste den Zwischenraum von Betonrohr und Mast mit Flusssand verfüllen und verdichten bis 10cm unter OK Betonrohr. Verfüllen der oberen 10cm mit Zementestrich C25/30.
Menge: 2,000 St

*Hinweis: Höhenangleichung bauseits vorhandener Schachtabdeckun-*
Höhenangleichung bauseits vorhandener Schachtabdeckungen auf Fertighöhe inklusive Lieferung von Ausgleichsringen und erforderlichen Grabarbeiten. Abdeckungen sind abzunehmen, zu reinigen und neu zu versetzen.

**04.0020 Schacht-/Kanaldeckel +/- 30 cm**
Schacht-/Kanaldeckel, Höhenangleichung +/- 30 cm, einschl. Abnehemen Konus und Schachtring.
Menge: 5,000 St.

**04.0021 Schacht- /Kanaldeckel +/- 15 cm**
Schacht- /Kanaldeckel, Höhenangleichung +/- 15 cm, einschl. Abnehemen Konus und Schachtring.
Menge: 5,000 St.

**04.0022 Schachtdeckel DN 300**
Liefern u. versetzen von Schachtdeckeln, aus Guss mit Arretierung für Drainagespülschächte. Versetzen auf Drainagespülschächte DN300 in Belagsflächen.

Angebotenes Fabrikat: '.........'
Menge: 6,000 St.

**04.0023 PVC-Spülschacht DN 300 - erhöhen**
Schachtaufsatzrohr aus PVC, D= 300mm, Bauhöhe 105cm, für die Erhöhung bauseits vorhandener Drainagespülschächte bis OK Gelände. Inkl. abnehmen und wieder aufsetzen des Kunststoffdeckels.
Menge: 1,000 St

**04.0024 PVC-Spülschacht DN 300 - kürzen**
Höhenangleichung von PVC-Spülschacht DN 300. Kunststoffdeckel abnehmen, Schacht auf durch Bauleitung festgelegte Höhe abschneiden, Deckel wieder aufsetzen. Abgeschnittenes Material als Eigentum des AN laden und abfahren.
Menge: 12,000 St.

**04.0025 Noppenbahn**
Noppenbahn aus Polyethylen mit aufkaschiertem Geotextil aus Polypropylen, Noppenhöhe 4mm, Luftvolumen zwischen den Noppen 2,6l/m², Dränleistung 0,6l/s x m, Druckfestigkeit 500 kN/m², als senkrechte Dränschicht für erdberührte Bauteile. Einbau gemäß Herstellerangaben. Überlappungen und Verschnitt sind einzukalkulieren und werden nicht gesondert vergütet. Abrechnung nach m² der zu schützenden Fläche.

Angebotenes Fabrikat: '.........'
Menge: 60,000 m²

*Hinweis: Verfüllen von Leitungsgräben*
Verfüllen von Leitungsgräben
Füllmaterial liefern, lagenweise einbringen und verdichten (gem. DIN EN 1610).

**04.0026 Leitungszone herstellen, Flusssand**
Flusssand liefern und in Leitungszone einbauen und verdichten, Einbau in mehreren Abschnitten vor und nach Verlegung der Leitungen. Für Entwässerungs- und Stromleitungen.
Abgerechnet wird nach Einbauprofil.
Menge: 60,000 m3

**04.0027 Siebschutt 0/50**
Siebschutt 0/50.
Menge: 50,000 m3

**04.0028 Splitt 5/8**
Liefern u. einbauen u. verdichten von Splitt  5/8 zur Rohrbettung und Rohrumhüllung.lt. DIN EN 1610. Einbau 10 cm unter dem Rohr u. 15 cm über dem Rohrscheitel. Die Vergütung erfolgt nach den Sollgrabenbreiten der DIN EN 1610. Nachweis über Lieferschein. Auf die Verdichtung der Rohrleitungszone ist besonders zu achten.
Menge: 10,000 m3

**04.0029 Kiessand 2/8**
Kiessand 2/8.
Menge: 10,000 m3

**04.0030 Waschkies 8/16**
Waschkies 8/16 liefern und als Kiespackung einabeun.
Menge: 30,000 m3

**04.0031 Filtervlies**
Filtervlies als horizontale Trennschicht zwischen Drän- und Wasserspeicherelement und Substrat, sowie als Trennlage zwischen Drainagegitter und Gleilage.
Vlies aus Polypropylen, GRK 3, 150g/m², CE gekennzeichnet.
Filtervlies liefern und gemäß den Herstellerangaben über den Drän- und Wasserspeicherelementen einbauen. Verschnitt und überlappungen sind einzukalkulieren. Abrechnung nach m² überdeckten Drän- und Wasserspeicherelemente.

Angebotenes Produkt: '.........'
Menge: 50,000 m²

### Titel 05 STRASSEN, WEGE, PLÄTZE

*Hinweis: VORBEMERKUNGEN STRAßEN, WEGE UND PLÄTZE*
Straßen, Wege, Plätze

Zusätzlich zu der VOB/C gelten die Zusätzlichen Technischen Vorschriften und Richtlinien für Erdarbeiten im Straßenbau, ZTVE-Stb.

Das Feinplanum ist erst kurz vor dem Einbau des Oberbaus herzustellen und darf nach der Fertigstellung nicht mehr direkt befahren werden.

Tragschichten und Frostschutzschichten werden in verdichteter Masse abgerechnet. Die Abrechnungsfläche des Unterbaus entspricht der des darauf verlegten Belags. Schüttwinkel werden nicht berücksichtigt und sind in die EP einzukalkulieren.

Tragschichten, Deckschichten und Beläge sowie Treppen und Randsteine sind höhengerecht und im vorgegebenen Längs- und Querprofil einzubauen. Abweichungen von der Sollhöhe dürfen folgende Toleranzen nicht überschreiten:
- Bei Deckschichten, Belägen, Treppen, Randsteinen 1 cm
- Bei Tragschichten 2 cm

Bei Belagsanschlüssen an aufgehenden Bauteilen ist als Nebenleistung eine 1 cm breite Fuge durch Einlegen einer Styropor- oder Weichfaserplatte auszubilden.

Sämtliche Belagsanschlüsse an Schächten, Abläufen, Ausstattungselementen und sonstigen Bauteilen sind durch paßgerechten Zuschnitt des Belagsmaterials auszuführen und in den Einheitspreis einzurechnen.

**05.0001 Schroppen**
*** Bedarfsposition ohne GB
Schroppen liefern und profilgemäß einbauen und verdichten. Schichtdicke bis 30 cm.
Menge: 50,000 t

**05.0002 Siebschutt 0/80**
Siebschutt 0/80 für Verfüllungen liefern, profilgemäß einbauen und verdichten. Schichtdicke bis 50 cm. Verdichtungsgrad DPr mind. 100 %. Verformungsmodul EV2 mind. 150 MN/m²
Menge: 50,000 m³

**05.0003 Geotextil**
Geotextil als steife, zweidimensionale, thermisch verfestigte Filtervliesmatte mit folgenden Materialeigenschaften: bestehend aus 80% Polypropylen und 20% Polyethylen, Vliesstärke: 1,6 mm, Flächengewicht 260 g/m2, Bruchdehnung: 30%, Durchflussmenge: 55l/m2/sec, als Trennschicht zwischen Untergrund und Unterbau.
Geotextil liefern und fachgerecht nach den Vorschriften des Herstellers verlegen. Überlappung der Bahnen mind. 40 cm und Verschnitt sind einzukalkulieren.

Angebotenes Fabrikat: '.........'
Menge: 1210,000 m²

**05.0004 Schottertragschicht 0/45**
Frostschutz-/Schottertragschicht kombiniert lagenweise einbauen und verdichten, Verformungsmodul auf der Oberfläche mind. EV2 120 MPa, aus Baustoffgemisch für Schottertragschicht, natürliche Gesteinskörnung TL Gestein, Körnung 0/45, Verwendung mineralischer Ersatzbaustoffe (MEB) gemäß Ersatzbaustoffverordnung (EBV) möglich, Schichtdicke über 20 bis 25 cm, Feinanteil Kategorie UF 3, im eingebauten Zustand max. 3 % Feinanteile.
Abrechnung in m³ nach Aufmaß im eingebauten und verdichteten Zustand.
Menge: 1000,000 m3

**05.0005 Belag aus Betonpflaster - liefern und einbauen**
Betonrechteckpflaster (Güteeigenschaften nach DIN EN 1338) liefern und auf  3-5
cm Hartgesteinssplitt 0/8 mit Qualitätsanforderung  der DIN 4226 Pflasterfläche
herstellen, einschließlich allen erforderlichen Anfangs-, Zwischen- und
Schlußsteinen. Die Fugen sind vollständig mit filterstabilem Material auszufugen
laut jeweils gültigem ZTVP-StB und abzurütteln. Die Verlegehinweise des
Herstellers sind zu beachten.

Bezeichnung:  Quadratpflaster mit kraftschlüssiger  Rundumverzahnung als Verbundpflaster,  ebener Oberfläche und geraden, gefasten  Kanten.
Format:  18/18,
Stärke:  10cm
Farbe:  Nr. 14 Grau
Verlegeart:  Läuferverband mit Drittelversatz
Gleit- / Rutschwiederstand min. SRT 55 oder größer

Angebotenes Erzeugnis: '.........'
Menge: 1050,000 m2

**05.0006 Belag aus Betonpflaster - Abgrenzungssteine**
wie Position vor, jedoch Einzelsteine in Pflasterfläche aus Position vor durch Steine mit einem zweiten Farbton ersetzen, als Abgrenzung von PKW-Stellplätzen.
Format; 18/18/10x, Farbe: Anthrazit
Menge: 200,000 St

**05.0007 Belag aus Rasenfugenpflaster -Stellplätze**
Betonrechteckpflaster (Güteeigenschaften nach DIN EN 1338) liefern und auf  3-5
cm Hartgesteinssplitt 0/8 mit Qualitätsanforderung  der DIN 4226 Pflasterfläche
herstellen, einschließlich allen erforderlichen Anfangs-, Zwischen- und
Schlusssteinen.
Fugen vollständig mit Edelbrechsand - Splitt Gemisch der Körnung 0-5 mm füllen und abrütteln, laut jeweils gültigem ZTVP-StB. Anteil an organischen Stoffen in Bettungs - und Fugenmaterial min. 1 % Massenanteil, max. 3 % Massenanteil. Saatgutmischung RSM 5.1 gleichmäßig in den Fugenbereichen ausbringen und andrücken. Regelaussaatmengen gemäß Herstellerangabe.

Bezeichnung:  Quadratisches Rasenfugenpflaster als  begrünbaer Belag mit umlaufender  Rasenfuge, mit angeformten Nocken zur  Einhaltung einer Fugenbreite von 30mm.
Format:  20/20, Anfängersteine 20/30
Stärke:  10cm
Farbe:  Nr. 14 Grau
Verlegeart:  Reihenverband mit Halbversatz
Gleit- / Rutschwiederstand min. SRT 55 oder größer

Angebotenes Erzeugnis: '.........'
Menge: 70,000 m2

**05.0008 Belag aus Rasenfugenpflaster- Abgrenzungssteine**
wie Position vor, jedoch Einzelsteine in Pflasterfläche aus Position vor durch Steine mit einem zweiten Farbton ersetzen, als Abgrenzung von PKW-Stellplätzen.
Format; 20/20, Farbe: Anthrazit
Menge: 30,000 St

**05.0009 Zulage zu Pos. vor, Sägeschnitte D=10cm**
Zulage zu Pos. Belag aus Betonpflaster/Betonplatten für Sägeschnitte (Diamantsäge), D=10cm.
Menge: 200,000 m

**05.0010 Randabschlußprofil, Steinfix**
Randabschlußprofil als Einfassung für Aufenthaltsbereiche aus Rasenfugenpflaster.
Typ: Steinfix Kombi, h=140 mm, Einbau nach Herstellervorschrift.

Liefernachweis:

Angebotenes Fabrikat: '.........'
Menge: 30,000 m

**05.0011 Betonplatten als Schrittplatten**
Betonplatten als Schrittplatten in 5 cm Brechsand-Moränesplitt-Gemisch 0/5 auf 10 cm Kiessand 0/32 verlegen. Rasterabstand 64cm. Die Verlegehinweise des Herstellers und die DIN 18318 sind zu beachten.

Bezeichnung: grau, sandgestrahlt
Format/Farbe: 40 x 40 x 4 cm

Angebotenes Erzeugnis: '.........'
Menge: 20,000 St

**05.0012 Pflasterstreifen (DIN 18502), 5-Zeiler**
Pflasterstreifen (DIN 18502, DIN EN 1338) als Pflasterrinne herstellen. Als Auslauf am Ende der Entwässerungsrinne, Muldenförmig, Mitte bis zu 15cm tiefer wie die Ränder.

Pflasterart:  Granit-Quardratpflaster aus europäischer Herkunft
Farbe:  hell-mittelgrau
Format:  10/10
Verlegeart:  Läuferzeile fünfreihig in Muldenform
Pflasterbettung:  Einbau auf 20 cm Betonfundament C 20/25,  einschließlich.
  Fugenverguss mit Zementmörtel MG III

Angebotenes Material: '.........'
Menge: 2,000 m

**05.0013 Asphalttragschicht, D=12 cm**
Tragschicht mit bituminösen Bindemitteln, für Bk1,8 Schichtdicke 16 cm, Mischgutart AC 32 TS.
Menge: 90,000 m²

**05.0014 Bituminöse Bindemittel**
Bituminöse Bindemittel auf bituminöser Tragschichten aufsprühen einschließlich vorheriger Reinigung der verschmutzten Unterlage. Bitumen Emulsion U 60 K Bindemittelmenge 0,4 kg/m².
Menge: 90,000 m²

**05.0015 Dichtungsband für Asphaltfugen**
Fugen mit Dichtungsband herstellen, Fugen in der Dicke der bituminösen Deckschicht mit schmelzbarem Bitumen-Dichtungsband herstellen. Vor dem Einbau der Deckschicht  vorh. Wandung, soweit erforderlich trocknen, mit Voranstrich versehen und nach dem trocknen des Voranstrichmittels das Dichtungsband anschmelzen und an der Wandung gleichmäßig anpressen.

Angebotenes Fabrikat: '.........'
Menge: 110,000 m

**05.0016 Asphaltbetondecke, D= 4cm**
Asphaltbetondecke, splittreich nach ZTV, für Bk1,8, einbauen und verdichten.
Mischgut AC 8 DS, Schichtdicke 4cm.
Menge: 90,000 m²

### Titel 06 BETON, EINFASSUNGEN, MAUERWERKSARBEITEN

*Hinweis: VORBEMERKUNGEN BETONARBEITEN*
Betonarbeiten

Das Herstellen von Aussparungen für Leitungen und sonstige Einbauteile bei Durchführung der Schal-, Bewehrungs- und Betonarbeiten wird nicht besonders vergütet und ist in den Einheitspreis einzurechnen.

Fundamentschalung wird nur in Bereichen vergütet, wo ein Betonieren gegen Grund nicht möglich ist. Mehrmassen gegenüber dem Abrechnungsmaß (gemäß Zeichnung) werden nicht vergütet.

Zulagen für Dreikantleisten oder andere Kantenausbildung werden nicht gewährt. Rundkanten und gebrochene Kanten sind nur gemäß Plan oder nach Angabe durch den Architekten zulässig.

Einhäuptige und doppelhäuptige Schalungen werden einseitig gemessen.

Entschalungsmittel müssen unbedingt farblos sein. Bei erd- und wasserberührten Bauteilen dürfen keine Schalungsanker verwendet werden, die durchgehende Hohlräume hinterlassen. Verbleibende Ankerteile müssen mind. 3 cm unter der Betonoberfläche enden.

Die Abrechnung der Beton- und Stahlbetonarbeiten erfolgt nach VOB/C, DIN 18331 getrennt nach Beton, Schalung und Bewehrung.

Natursteinarbeiten

Die Frostsicherheit des gelieferten Materials muss nach DIN 1053 gewährleistet sein.

Ausblühungen sind durch entsprechende Verarbeitung und Zusätze im Mörtel sowie im Hinterbeton zu verhindern.

Die Herkunft des Natursteinmaterials (Steinbruch) muss vom Bieter im Leistungsbeschrieb eingetragen werden.

Verfugen von Mauerwerk erfolgt nach vorheriger Reinigung der Fugen auf 2 cm Tiefe mit Fugenmörtel. Die Zusammensetzung des Fugenmörtels wird durch Fugenproben im Einvernehmen mit dem Auftraggeber festgelegt. Nach Abschluß der Arbeiten sind die Mauerwerksflächen zu reinigen.

*Hinweis: Ortbeton für Sauberkeitsschichten, Schutzschichten,*
Ortbeton für Sauberkeitsschichten, Schutzschichten, Fundamente, Bodenplatten, Schrammborde, Mauern und dergleichen, sofern nicht in anderen Positionen abgerechnet. Als Normalbeton liefern, einbringen und verdichten in verschiedenen Tiefen, Breiten und Höhen.

**06.0001 Beton (unbewehrt B 15) C12/15**
Beton (unbewehrt B 15) C 12/15.
Menge: 10,000 m³

**06.0002 Beton (unbewehrt B 25) C 20/25**
Beton (unbewehrt B 25) C 20/25.
Menge: 10,000 m³

**06.0003 Einkornmagerbeton 8/16**
Einkornmagerbeton 8/16.
Menge: 10,000 m³

**06.0004 Fundamentschalung**
Fundamentschalung von Einzel- und Streifenfundamenten sowie Fundamenplatten im Erdbereich als einhäuptige Deckschalung in verschiedenen Breiten und Höhen. Abrechnung erfolgt nach Länge, Breite und Höhe der eingeschalten Fundamente. Verschnitt ist hier mit einzurechnen und wird nicht extra vergütet. Nur für Schalung die nicht in anderen Positionen abgerechnet wird.
Menge: 20,000 m²

*Hinweis: Bewehrung*
Betonstahl für Bauteile aus Ortbeton liefern, schneiden, biegen und verlegen, einschließlich allen Kleinteilen und Befestigungs- material.

**06.0005 Betonstahl I - III**
Betonstahl I - III.
Menge: 0,300 t

**06.0006 Betonstahlmatten IV**
Betonstahlmatten IV, Lager-, Listen- und Bügelmatten.
Menge: 0,300 t

**06.0007 Fundament Fahnenmast**
Herstellung eines Fundamentes für einen Fahnenmast. Fundament aus Beton C 30/37 mit den Maßen 80x80x80cm, Einsetzen einer durch den AG bauseits gelieferten Bodenhülse. Bodenhülse d= 90mm, Länge 70cm. OK Bodenhülse = +/-0, OK Fundament = -3cm.
Inkl. erforderlichen Erdaushub und Betonbedarf. Betonieren gegen Erdreich.
Die Herstellerangaben der Einbauhülsen sind zu beachten.
Menge: 2,000 St

**06.0008 Fundament Werbepylon**
Herstellung eines Fundamentes für einen Werbepylon. Fundament aus Beton C 30/37 mit den Maßen 80x500x500cm, einlegen eines Leerrohres DN100 zur Stromversorgung des Pylonen, Leerrohr muss mittig aus dem Fundament kommen.
Inkl. erforderlichen Erdaushub und Betonbedarf. Betonieren gegen Erdreich.
Menge: 1,000 St

**06.0009 Bordstein aus Beton, Tiefbord 10/30**
Betontiefbord gemäß DIN EN 1340 483 liefern, als Einfassungsstein versetzen. inkl. Fundament (C 20/25 0,08 m3/m)
Format: 10/30, gefaste Kante
Farbe: grau
Menge: 80,000 lfm

**06.0010 Bordstein aus Beton, Tiefbord 10/40**
Betontiefbord gemäß DIN EN 1340 483 liefern, als Einfassungsstein versetzen. inkl. Fundament (C 20/25 0,08 m3/m)
Format: 10/40, gefaste Kante
Farbe: grau
Menge: 100,000 lfm

**06.0011 Bordstein aus Beton, Tiefbord 8/30**
Betontiefbord gemäß DIN EN 1340 483 liefern, als Einfassungsstein versetzen. inkl. Fundament (C 20/25 0,08 m3/m)
Format: 8/30, gefaste Kante
Farbe: grau
Menge: 60,000 lfm

**06.0012 Bordstein aus Beton, Tiefbord, Außenbogen**
Bordstein aus Beton Tiefbord, als Bogensteine (Außenbogen, R=3,0) liefern, sonst wie Pos. vor als Zulage.
Menge: 5,000 m

**06.0013 Bordstein aus Beton, Rundbord**
Bordstein aus Beton gemäß DIN EN 1340 483 liefern und auf einschl. Betonfundament C 20/25 (0,10 m3/m, Schalbeton) versetzen inklusive seitlichen Betonschultern sowie allen Pass-, Anlauf- und Mittelstücken und Bogensteinen.
Format:  Rundbord 150/220
Farbe: grau
Menge: 30,000 m

**06.0014 Sägeschnitte Betonbordstein - Tiefbord**
Sägeschnitt für Betonbordsteine Tiefbord bis zu einer Größe von 10/40, inkl. Nachträgliches Fasen.
Menge: 50,000 St

**06.0015 Sägeschnitte Betonbordstein - Hochbord + Rundbord**
Sägeschnitt für Betonbordsteine, Hochbord und Rundbord, inkl. nachträgliches Fasen.
Menge: 3,000 St

*Hinweis: Betonwerksteinfertigteile Stuttgarter Mauerscheiben*
Mauerscheiben

Betonwerksteinfertigteile Mauerscheiben gemäß DIN 18500, einschließlich Bewehrung liefern, abladen, höhen- und fluchtgerecht versetzen. Einschließlich Erd- und Fundamentarbeiten. Fugen zwischen den einzelnen Mauerscheiben sind mit bituminösem Dichtungsband zu schliessen.

Betonoberfläche als Sichtbeton, glatt, grau. Fundament nach angaben des Herstellers. Betonbedarf ist in der jeweiligen Mauerscheiben-Position mit einzukalkulieren.

Beschreibung der Lastfälle können bei den einzelnen Herstellern variieren. Die in den einzelnen Positionen beschriebenen Lastfälle sind als mindestvorgabe zu verstehen. Sollte ein beschriebener Lastfall beim Hersteller so nicht verfügbar sein hat der AN den nächst besseren Lastfall anzubieten.

Angebotenes Fabrikat: '.........'

**06.0016 Mauerscheibe H=55/49**
Mauerscheiben
Format: L=49 cm H= 55 cm
Dicke: 12cm

Lastfall: Einbau mit Fuß zur Bergseite, Oberhalb ebenes Gelände, Fläche befahrbar LKW bis 7,5t, ohne Geländer, p = 5,0kN/m².
Menge: 1,000 St.

**06.0017 Mauerscheibe H=55/99**
Mauerscheiben
Format: L=99 cm H= 55 cm
Dicke: 12cm

Lastfall: Einbau mit Fuß zur Bergseite, Oberhalb ebenes Gelände, Fläche befahrbar LKW bis 7,5t, ohne Geländer, p = 5,0kN/m².
Menge: 5,000 St.

**06.0018 Mauerscheibe H=80/99**
Mauerscheiben
Format: L=99 cm H= 80 cm
Dicke: 12cm

Lastfall: Einbau mit Fuß zur Bergseite, Oberhalb ebenes Gelände, Fläche befahrbar LKW bis 7,5t, ohne Geländer, p = 5,0kN/m².
Menge: 25,000 St.

**06.0019 Mauerscheibe H=55 Außenecke 90°**
Mauerscheiben
Format: H= 55 cm
Außenecke 90°
Einteilig

Schenkellänge Links 50cm
Schenkellänge Rechts 50cm
Dicke: 12cm

Lastfall: Einbau mit Fuß zur Bergseite, Oberhalb ebenes Gelände, Fläche befahrbar LKW bis 7,5t, ohne Geländer, p = 5,0kN/m².
Menge: 1,000 St.

**06.0020 Mauerscheibe H=80 Außenecke 90°**
Mauerscheiben
Format: H= 80 cm
Außenecke 90°
Einteilig

Schenkellänge Links 50cm
Schenkellänge Rechts 50cm
Dicke: 12cm

Lastfall: Einbau mit Fuß zur Bergseite, Oberhalb ebenes Gelände, Fläche befahrbar LKW bis 7,5t, ohne Geländer, p = 5,0kN/m².
Menge: 1,000 St.

**06.0021 Mauerscheibe -- Passschnitte Länge**
senkrechte Passschnitte an Mauerscheiben bis Höhe 80cm.
Menge: 3,000 St.

### Titel 07 AUSSTATTUNG

*Hinweis: VORBEMERKUNGEN AUSSTATTUNG*
Ausstattungselemente liefern, abladen und gemäß Herstellerangabe aufstellen, montieren oder ortsfest einbauen. Sämtliche erforderlichen Erd- und Beton- und Nebenarbeiten sind einzukalkulieren.

**07.0001 Lange Bank mit Rückenlehne**
Bank Typ Alena/Runge I L
Beschreibung 58 cm Sitztiefe. Sitzbelag aus langlebigem, FSC®-zertifiziertem Hartholz, Oberfläche naturbelassen. Fünf Sitzbohlen (10 × 5,5 cm), unterseitig auf zwei Stahlwinkeln und einem stabilisierenden Mittelband verschraubt. Vier Rückenbohlen mit einer Dicke von 5,5 cm und einer von 5,9 cm auf 9,9 cm ansteigenden trapezförmigen Breite. Rückenbohlen mit Distanzrohren im Abstand von 2 cm montiert. Befestigung an feuerverzinkten IPE-Trägern im 25-cm-Raster. Träger unterseitig zwischen den Betonfüßen angeordnet. Rückenlehne 138 cm lang. Fußquader aus zementgrauem Sichtbeton mit 10 mm gefasten Kanten. Betonquader zur freien Aufstellung auf befestigtem Untergrund mit Option zur Punktfundamentierung. Abmessungen: L 291 × B 58 × H 45 cm. Gewicht: 357 kg.
Werkstoffe: Langlebiges Hartholz, FSC® 100 % (Zertifikat: SCS-COC-000465), sowie spezieller, besonders glattflächiger Hochleistungsbeton.
Oberflächen: Holz naturbelassen, Sichtbeton glatt.
Montage: Anlieferung vierteilig, montagefertig zerlegt. Freie Aufstellung auf befestigtem Untergrund mit Option zur Fundamentierung.
Banks liefern, aufbauen und gemäß den Herstellerangaben ortsfest einbauen. Inkl. aller für die Montage notwendigen Kleinteile und Nebenarbeiten.

Liefernachweis: Fa. Runge, Art.Nr.: 7717-F2601FSCN

Gleichwertigkeit: Soweit in einer LV-Pos. ein bestimmtes Fabrikat, ein bestimmtes Produkt oder eine bestimmte Marke/Modell benannt sind, gilt für diese Leistungen, dass auch gleichwertige Produkte anderer Hersteller zugelassen sind, welche mindestens dieselben technischen Anforderungen erfüllen. Bietet der Bieter zu einer LV-Position ein technisch gleichwertiges Produkt an, so hat er nachstehend in der hierfür vorgesehenen Freizeile Hersteller, Produktspezifikation und technische Merkmale vollständig und aussagekräftig zu benennen sowie ein gesondertes Datenblatt mit allen technischen Merkmalen zwecks Prüfbarkeit der Gleichwertigkeit beizufügen.

'.........'
Menge: 3,000 St.

**07.0002 Fahrradständer Reihenparker - einseitig**
Fahrradständer Typ BETA-tiefergelegt

Art.Nr.: 300 575

Für Einseitige Radeinstellung, aus gebogenem Rundrohr, mit wechselnder hoch-tiefeinstellung, Radabstand 500mm, Gesamthöhe über Flur 850mm, Breite 770mm, feuerverzinkt, Einbau unter Pflasterbelag nach Angabe des Herstellers, Inklusive aller zur Montage notwendigen kleinteilen und Nebenarbeiten.
Abrechnung nach Anzahl einstellbarer Fahrräder.

Liefernachweis: Fa. Orion Bausysteme GmbH

Gleichwertigkeit: Soweit in einer LV-Pos. ein bestimmtes Fabrikat, ein bestimmtes Produkt oder eine bestimmte Marke/Modell benannt sind, gilt für diese Leistungen, dass auch gleichwertige Produkte anderer Hersteller zugelassen sind, welche mindestens dieselben technischen Anforderungen erfüllen. Bietet der Bieter zu einer LV-Position ein technisch gleichwertiges Produkt an, so hat er nachstehend in der hierfür vorgesehenen Freizeile Hersteller, Produktspezifikation und technische Merkmale vollständig und aussagekräftig zu benennen sowie ein gesondertes Datenblatt mit allen technischen Merkmalen zwecks Prüfbarkeit der Gleichwertigkeit beizufügen.

'.........'
Menge: 7,000 St.

**07.0003 Pollerleuchte**
Pollerleuchte Sagunt in runder Form, d= 100mm, Höhe = 900mm über Flur, Lichtaustritt einseitig, Abdeckung Lichtaustritt aus Plexiglas, Gehäuse und Standrohr aus Aluminium pulverbeschichtet in RAL-Ton nach Wahl des AG. Abdeckung aus opalem, schlagzähem, witterungs- und altersbeständigem PMMA RESIST. Alle elektrischen Bauteile auf einem Elektroblock zusammengefasst. Pollerleuchten mit Anschlussklemme für Leitungen 3 x 1,5 mm². Bestückung: Inkl. 1 x LED 9,5W/810lm, Schutzart IP 65, Schutzklasse I.
Mit Eingrabstück aus feuerverzinktem Stahl, 400mm lang, Einsetzen in Betonfundament aus separater Position in Titel "Strom, Wasser, Abwasser".
Anschluss erfolgt bauseits durch den Elektriker.

Liefernachweis:  Fa.
  Art.Nr. Leuchte: 512.069
  Art.Nr. Erdstück: 512.009

Gleichwertigkeit: Soweit in einer LV-Pos. ein bestimmtes Fabrikat, ein bestimmtes Produkt oder eine bestimmte Marke/Modell benannt sind, gilt für diese Leistungen, dass auch gleichwertige Produkte anderer Hersteller zugelassen sind, welche mindestens dieselben technischen Anforderungen erfüllen. Bietet der Bieter zu einer LV-Position ein technisch gleichwertiges Produkt an, so hat er nachstehend in der hierfür vorgesehenen Freizeile Hersteller, Produktspezifikation und technische Merkmale vollständig und aussagekräftig zu benennen sowie ein gesondertes Datenblatt mit allen technischen Merkmalen zwecks Prüfbarkeit der Gleichwertigkeit beizufügen.

'.........'
Menge: 1,000 St

**07.0004 Doppelstabmattenzaun - Grundposition**
Stabgitterzaun bestehend aus Pfosten und Gittermatten, liefern und ein-/ aufbauen.
Pfosten aus Stahl-Rechteckrohr 60x40x2mm, mit Alu-Abdeckkappe in Farbton des Zauns. Länge entsprechend der geplanten Zaunhöhe, ohne Überstand oben zzgl. Überlänge unten für den Einbau in Betonfundament. Mit vorgefertigten Halterungen für die Gittermatten und verschraubbarer Abdeckschiene, die den Stoß der Gittermatten vollständig abdeckt. Endpfosten sind mit einzukalkulieren.
Einbau in Betonfundament nach Angaben des Herstellers. Erdaushub und Erstellung des Fundamentes inkl. Betonbedarf sind in dieser Position mit einzukalkulieren.
Gittermatten aus waagerechten und senkrechten Stäben. Waagerechte Stäbe 8mm dick, immer paarweise in 200mm Höhenabstand. Senkrechte Stäbe 6mm dick immer einzeln in 50mm Abstand. Feldlänge 2500mm, Achsabstand 2520mm. Das Anpassen von Endfeldern ist mit einzukalkulieren.
Montage gemäß den Angaben des Herstellers mit maximal 100mm Bodenabstand. Topografisch bedingte Abtreppungen bis zu 200mm pro Feld sind einzukalkulieren.

Oberfläche:  verzinkt
Höhe:  2,00 m

Angebotenes Fabrikat: '.........'
Menge: 125,000 m

**07.0005 Doppelstabmattenzaun - Zulage Ecken**
Zulage zu Position vor für Eckausbildungen in jedem Winkel.
Menge: 10,000 St

**07.0006 Doppelstabmattenzaun - Zulage Abstufung größer 20cm**
Zulage zum Stabgitterzaun der Position vor für längere Pfosten aufgrund einer Abstufung der Gittermatten von 20-60cm.
Menge: 1,000 St

**07.0007 Drehflügeltor - Einflüglig**
Drehflügeltor, einflügelig, feuerverzinkt

Höhe: ca. 2.000 mm
Lichte Weite: ca. 1.250 m
Rahmen: Rechteckrohr  60  x 40  x 2 mm
Pfosten:  Quadratrohr  100 x 100 x 3 mm mit aufgeschweißter Abdeckplatte
Füllung:  wie Stabgitterzaun aus Position vor

Aufhängung; Flügel mit Torgehänge aus starkem dreidimensional verstellbaren, geschmiedeten Augenschrauben und Bolzen mit dem Pfosten verbunden. Verriegelung: Eingeschweißtes Kastenschloß mit Platz für 2x Profilzylinder inklusive einem Profilzylinder mit Feuerwehrdreikant, zweiter Profilzylinder bauseits. Drückergarnitur aus eloxiertem Aluminium beidseitig. Fundament: Betonfundament gemäß den Angaben des Herstellers, Betonbedarf ist in dieser Position mit einzurechnen.

Angebotenes Fabrikat: '.........'
Menge: 1,000 St.

### Titel 08 VEGETATION, FERTIGSTELLUNGSPFLEGE

*Hinweis: VORBEMERKUNGEN VEGETATIONSARBEITEN*
Pflanz- und Rasenarbeiten

Die Pflanzen sind nach der DIN 18916 und den einschlägigen Gütebestimmungen in 1. Qualität in den verlangten Größen zu liefern. Die angegebenen Arten, Größen und Stärken sind bindend. Ersatzlieferungen sind nur nach vorheriger Absprache mit der Bauleitung zulässig. Abrechnung erfolgt nach Lieferschein. Der AN garantiert für die Sortenechtheit. Pflanzen, die in der ersten Vegetationsperiode nach der Pflanzung nicht oder nur teilweise austreiben, sind kostenlos zu ersetzen.

Pflanzen mit Transportschäden (Bruchschäden, Wurzeltrocknung, Frost etc.) sowie Pflanzen mit nicht fachgerechter Verpackung bzw. Ballierung dürfen nicht angepflanzt werden.

Notwendig werdende Wässerungen, Schutzmaßnahmen etc. sind vom AN selbstständig zu veranlassen und zu betreuen.

Verankerungen wie Senkrechtpfähle, Schrägpfähle, Dreiböcke, Drahtanker etc. sind genügend fest und scheuerfrei anzubringen und im Rahmen der Fertigstellungspflege bis zur Abnahme zu kontrollieren und zu warten.

Die gehackten Flächen sind so zu verlassen, dass das vorher hergestellte Feinplanum erkennbar ist. Pflanzmulden und Gießränder müssen erhalten bleiben.

Die Pflanzarbeit gemäß DIN 18916 umfasst außer dem eigentlichen Pflanzvorgang folgende Leistungen und Lieferungen:

Bei Zwischenlagerung bzw. -einschlag auf der Baustelle Schützen des Ballens oder der Wurzeln vor Austrocknung.

Ausheben der Pflanzgruben und Pflanzlöcher, die je nach Ballen und Wurzelwerk die 1,5-fache Größe in Breite und Tiefe haben müssen.

Herstellen der Gießränder sowie gründliches Anwässern und Einschlämmen. Desgleichen Bereitstellung, Unterhaltung, An- und Abfuhr der Schläuche, Pumpen etc., Aufbau, Abbau und Überwachung der Wässerung.

Lockerung und Einplanierung der Pflanzflächen nach Fertigstellung der Pflanzung.

Entfernen der Plastik- und Folientöpfe (Container) einschließlich des Ladens und Abfahrens zur freien Verwendung des AN.

Die Fertigstellungspflege für Pflanzung erfolgt gemäß DIN 18916. Es sind mind. 10 Pflegegänge durchzuführen.
Die Fertigstellungspflege für Rasen erfolgt gemäß DIN 18917. Es sind mind. 10 Mähgänge durchzuführen.

Durchgeführte Pflegeleistungen (Fertigstellungs- und Entwicklungspflege) sind der Bauleitung schriftlich anzuzeigen. Die Anzeige muss beinhalten: Datum an dem die Leistung ausgeführt wurde, welche Leistung genau ausgeführt wurde mit Verweiß auf die jeweilige Position.

Abnahme der Pflanzung:  1 Jahr nach Pflanzung
Abnahme der Rasenfläche: 6 Monate nach Einsaat.

**08.0001 Wiesenfläche gemäß DIN 18917 herstellen/wärmeliebender Saum**
Wiesenfläche gemäß DIN 18917 herstellen, Ansaat gemäß Herstellervorschrift, einschließlich anwalzen.

Wiesentyp:  wärmeliebender Saum 10, Blumenmischung für  städtischen Raum, Hitze- und Trockenheitsverträglich, für  margere Standorte.
Produktionsraum: Süddeutsches Berg- und Hügelland mit Oberrheingraben
Herkunftsregion: Oberrheingraben mit Saarpfälzer Bergland
Saatgutmenge:  10 g/m²

Angebotenes Fabrikat: '.........'
Menge: 550,000 m²

*Hinweis: Pflanzenlieferung gemäß DIN 18916*
Pflanzenlieferung gemäß DIN 18916

Lieferung und Abrechnung erfolgt auf der Grundlage der zur Pflanzzeit gültigen Katalogpreise einer Baumschule nach Wahl des AN.

Es dürfen nur Pflanzen aus regionaler Herkunft (Süddeutschland) angeboten werden. Die Herkunft ist bei Angebotsabgabe vorzuweisen.

Lieferant für Gehölze: '.........'

Lieferant für Stauden: '.........'

Der Unternehmer bietet die Pflanzen mit Zuschlag oder Nachlass auf die Katalogpreise der o.g. Baumschulen an. In die Einheitspreise sind die Pflanzkosten einzukalkulieren.

Einschließlich:
- thermischer Rindenschutz mit mehrjährig haftender weißer Stammschutzfarbe inklusive Voranstrich vom Wurzelhals bis zum Kronenansatz.
- Anbringen einer Schutzmanschette aus HDPE als Schutz vor Mäh- und Pflegearbeiten.

Abrechnung:
Abrechnung erfolgt über die Pflanzliste auf dem Pflanzplan. Der AN hat diese Liste mit den gültigen Katalogpreisen zu ergänzen und diese Summe als Abrechnungsgrundlage zu verwenden. Mit dem im Angebot eingetragenen Abgebot und Pflanzkosten kann sich bei der Abrechnung auf diese weise ein anderer Einheitspreis ergeben.

**08.0002 Baum -Acer campestre Feld-Ahorn**
Bäume St. U. 20-25
Acer campestre Feld-Ahorn
H 4 x v.m.DB a.e.w.S,

Pflanzenlieferungssumme pauschal  EUR '.........'
- Nachlass '.........' %
EUR '.........'
+ Pflanzkosten '.........' %
EUR '.........'

Summe:  EUR '.........'
Menge: 4,000 St.

**08.0003 Baum -Ulmus hybride 'Lobel' Schmalkronige Stadt-Ulme**
Bäume St. U. 20-25
Ulmus hybride ‘Lobel‘ Schmalkronige Stadt-Ulme
H 4 x v.m.DB a.e.w.S,

Pflanzenlieferungssumme pauschal  EUR '.........'
- Nachlass '.........' %
EUR '.........'
+ Pflanzkosten '.........' %
EUR '.........'

Summe:  EUR '.........'
Menge: 4,000 St.

**08.0004 Baum -Fraxinus ornus Blumen-Esche, Manna-Esche**
Bäume St. U. 20-25
Fraxinus ornus Blumen-Esche, Manna-Esche
H 4 x v.m.DB a.e.w.S,

Pflanzenlieferungssumme pauschal  EUR '.........'
- Nachlass '.........' %
EUR '.........'
+ Pflanzkosten '.........' %
EUR '.........'

Summe:  EUR '.........'
Menge: 2,000 St.

**08.0005 Baum -Zelkova serrata Japanische Zelkove**
Bäume St. U. 20-25
Zelkova serrata Japanische Zelkove
Solitärbaum 4 x v.m.DB a.e.w.S,

Pflanzenlieferungssumme pauschal  EUR '.........'
- Nachlass '.........' %
EUR '.........'
+ Pflanzkosten '.........' %
EUR '.........'

Summe:  EUR '.........'
Menge: 1,000 St.

**08.0006 Sträucher -Salix caprea Sal-Weide**
Sträucher
Salix caprea, Sal-Weide
2 x v. C. H 60-100

Pflanzenlieferungssumme pauschal  EUR '.........'
- Nachlass '.........' %
EUR '.........'
+ Pflanzkosten '.........' %
EUR '.........'

Summe:  EUR '.........'
Menge: 2,000 St.

**08.0007 Sträucher -Cornus mas - Kornelkirsche**
Sträucher
Cornus mas, Kornelkirsche
3 x v.m.B. H 125-150

Pflanzenlieferungssumme pauschal  EUR '.........'
- Nachlass '.........' %
EUR '.........'
+ Pflanzkosten '.........' %
EUR '.........'

Summe:  EUR '.........'
Menge: 2,000 St.

**08.0008 Sträucher -Prunus spinosa Schlehe, Schwarzdorn**
Sträucher
Prunus spinosa, Schlehe, Schwarzdorn
2 x v. C. H 125-150

Pflanzenlieferungssumme pauschal  EUR '.........'
- Nachlass '.........' %
EUR '.........'
+ Pflanzkosten '.........' %
EUR '.........'

Summe:  EUR '.........'
Menge: 2,000 St.

**08.0009 Stauden, Gräser- Stipa calamagrostis Silberährengras**
Stipa calamagrostis mit Topfballen

Flächige Gräserpflanzung mit ca. 5 St./m².

Pflanzenlieferungssumme pauschal  EUR '.........'
- Nachlass '.........' %
EUR '.........'
+ Pflanzkosten '.........' %
EUR '.........'

Summe:  EUR '.........'
Menge: 90,000 St

**08.0010 Bewässerungssack**
Bewässerungssack für Bäume liefern und gem. den Herstellerangaben am Stamm anbringen. Bewässerungssack aus UV-beständigem PVC mit Gewebe. Fassungsvermögen min 90l. Wasserabgabe in 7-12 Stunden.
Menge: 11,000 St

*Hinweis: Verankerungen*
Verankerung von Straßenbäumen und Solitärs gemäß DIN 18916 herstellen, Holzpfähle winddruckstabil einrammen, Befestigungen scheuer- und einschnürfrei anbringen, alle Holzteile kesseldruckimprägniert, alle Stahlteile verzinkt.

**08.0011 Dreiböcke**
Dreiböcke aus Senkrechtpfählen, Länge 300 cm, Zopf-Ø 10 cm, Dreibockkopfausbildung durch auf Gehrung geschnittene Halbhölzer, vernagelt, Befestigung mit Kokosstricken, oder gleichwertig.
Menge: 11,000 St.

**08.0012 Rindenmulch liefern, aufbringen**
Rindenschrot 10/20 mm liefern und als Mulchschicht 10cm Stark auf Pflanzflächen aufbringen.
Menge: 10,000 m3

*Hinweis: Fertigstellungspflege*
Für die Pflanzen der Positionen vor ist eine Fertigstellungspflege zu lesiten. Dauer der Pflege ein Jahr ab Zeitpunkt der Pflanzung. Inklusive Übernahme einer Anwuchsgarantie. Pflanzen die zum Ende der Fertigstellungspflege eingegangen sind, sind vom AN auf eigene Kosten (Pflanzenlieferung und Einpflanzung) zu ersetzen.
Die Pflegegänge sind vom AN eigenverantwortlich anzusetzen. Bauherrschaft, Nutzer und Bauleitung sind vor den Pflegegängen über die geplanten Termine zu unterrichten. Jeder Pflegegang ist über einen Rapport zu dokumentieren. Abrechnung erfolgt nach Rapporten.

**08.0013 Fertigstellungspflege Wiese**
Fertigstellungspflege für Wiesenflächen gemäß DIN 18917, Schnitthöhe: 4 -6 cm, Mähgut laden und als Eigentum des AN abfahren, einschließlich Gebühren. Es sind zwei Pflegegänge zu leisten.
2 Pflegegänge x 550 m²
Menge: 1100,000 m²

**08.0014 Fertigstellungspflege Bäume**
Fertigstellungspflege für Bäume, gemäß DIN 18916. Die Pflanzscheiben sind bis zur Abnahme unkrautfrei zuhalten. Anfallendes Material laden und als Eigentum des AN Abfahren. Es sind zehn Pflegegänge zu leisten. Dauer der FSP 1 Jahr ab Zeitpunkt der Pflanzung.
10 Pflegegänge x 11 Stück.
Menge: 110,000 St

**08.0015 Fertigstellungspflege Sträucher**
Fertigstellungspflege für Sträucher und Büsche gemäß DIN 18916. Die Pflanzscheiben sind bis zur Abnahme unkrautfrei zuhalten. Anfallendes Material laden und als Eigentum des AN Abfahren. Es sind zehn Pflegegänge zu leisten. Dauer der FSP 1 Jahr ab Zeitpunkt der Pflanzung.
10 Pflegegänge x  10 Stück.
Menge: 100,000 St

**08.0016 Fertigstellungspflege für flächige Pflanzungen**
Fertigstellungspflege für flächige Pflanzungen aus Stauden, Gräser und bodendeckenden Gehölzen gemäß DIN 18916. Die Flächen sind bis zur Abnahme unkrautfrei zuhalten. Anfallendes Material laden und als Eigentum des AN Abfahren. Es sind zehn Pflegegänge zu leisten. Dauer der FSP 1 Jahr ab Zeitpunkt der Pflanzung.
10 Pflegegänge x 20 m².
Menge: 200,000 m²

*Hinweis: Wässern*
Wässern der Pflanzungen

Das Wasser kann von einer Zapfstelle vorort unentgeldlich entnommen werden. Schlauchmaterial ist vom AN zu stellen, Kosten für An- und Abtransport sind in die EPs mit einzukalkulieren.

**08.0017 Wässern Wiese / Fertigstellungspflege**
Wässern der Wiesenflächen im Rahmen der Fertigstellungspflege, im Zeitraum von einem Jahr nach der Ansaat bzw. nach Verlegung. Mindestwassermenge 20 l/m2 je Arbeitsgang, 10 Arbeitsgänge, Abrechnung in der Abwicklung.
20 Wässerungsgänge x 550 m²
Menge: 11000,000 m²

**08.0018 Wässern Bäume / Fertigstellungspflege**
Wässern Bäume / Fertigstellungspflege
Bäume wässern, zehn Arbeitsgänge, je 250 l/Gehölz
20 Wässerungsgänge x 11 Bäume
Menge: 220,000 St

**08.0019 Wässern Sträucher / Fertigstellungspflege**
Wässern Sträucher / Fertigstellungspflege
Sträucher wässern, zehn Arbeitsgänge, je 50 l/Gehölz
20 Wässerungsgänge x 10 Sträucher
Menge: 200,000 St

**08.0020 Wässern der flächigen Pflanzungen/ Fertigstellungspflege**
Wässern der flächigen Pflanzungen aus Stauden, Gräser und bodendeckenden Gehölzen.
Mindestwassermenge 50 l/m2 je Arbeitsgang, es sind zehn Arbeitsgänge zu leisten, Abrechnung in der Abwicklung
20 Wässerungsgänge x 20 m²
Menge: 400,000 m2

### Titel 09 NACHWEISARBEITEN

*Hinweis: VORBEMERKUNGEN STUNDENLOHNARBEITEN*
VORBEMERKUNGEN STUNDENLOHNARBEITEN

1 Grundlagen

Die Stundenlohnarbeiten sind nur nach besonderer schriftlicher Anordnung des AG oder seiner Bevollmächtigten auszuführen. Der Umfang der im Einzelfall zu erbringenden Leistungen wird bei der Anordnung festgelegt.

2 Leistungsanspruch

Diese Positionen werden nur vergütet, soweit die Leistungen nicht bereits im Leistungsverzeichnis mit Einheitspreisen ausgewiesen sind. Sofern solche Arbeiten ohne besondere schriftliche Anordnung ausgeführt werden, besteht kein Anspruch auf Vergütung nach Verrechnungssätzen. Die Leistungen diese Titels können auf alle Titel / Teile und Gewerke der Leistungsbeschreibung angewendet werden.

3 Ausführung

3.1 Lohnkosten auf Nachweis
Eine Lohngleitklausel wird nicht vereinbart; es gilt die Preisbildung gemäß Vertrag.
Der Verrechnungssatz für die jeweilige Arbeitskraft umfasst sämtliche Aufwendungen wie Lohn- und Gehaltskosten, Lohn- und Gehaltsnebenkosten, Zuschläge, lohngebundene und lohnabhängige Kosten, sonstige Sozialkosten, Gemeinkosten, Wagnis und Gewinn, Zuschläge für Überstunden und Fahrzeiten für An- und Abfahrt, sowie den Kleingeräteeinsatz.

Für Stundenlohnarbeiten durch Arbeitskräfte erfolgt die Vergütung entsprechend der Qualifikation der Arbeitskräfte, welche für die Durchführung der zu leistenden Tätigkeit erforderlich ist.
Der Einsatz von Aufsichtspersonal wird nicht gesondert vergütet und ist in die Einheitspreise einzukalkulieren.
Lohnstunden der Auszubildenden, unabhängig vom Ausbildungsjahr, werden nicht gesondert vergütet.

Für vom AG angeordnete Stundenlohnarbeiten werden die vereinbarten Stundenverrechnungssätze zuzüglich Umsatzsteuer nach den tatsächlich geleisteten Arbeitszeiten bezahlt.

Verlangt der AG die Ausführung von Leistungen außerhalb der regelmäßigen werktäglichen Arbeitszeit (Mehr-, Sonntags-, Feiertags und Nachtarbeit), so wird neben den vereinbarten Preisen eine Vergütung für die nachgewiesenen zuschlagspflichtigen Stunden gewährt. Als Vergütung wird für jede geleistete Stunde der Betrag gezahlt, der sich aus der entsprechenden tariflichen Vereinbarung für Mehr-, Sonntags-, Feiertags- und Nachtarbeit zuzüglich der dafür tatsächlichen aufgewendeten Zuschläge errechnet.

3.2 Geräte auf Nachweis
Die Verrechnungssätze für das jeweilige Gerät umfassen sämtliche Aufwendungen für den Einsatz, insbesondere Gerätevorhalte- und Betriebsstoffkosten sowie sämtliche Zuschläge. Die Einheitspreise für Geräte verstehen sich einschließlich Lieferung frei Verwendungsstelle und sind ohne Bedienung anzugeben.
Vergütet werden die tatsächlichen Einsatzstunden des Geräts. Stillstandzeiten und Zuschläge für Nacht-, Sonntags- und Feiertagseinsatz werden nicht gesondert vergütet. Bei LKW Einsatz erfolgt die Vergütung nach der tatsächlichen Nutzlast ohne Erhöhung der Nutzlaststufe für Sonderfahrzeuge.

Die Kosten für den Einsatz von Kleingeräten und Werkzeugen wie Abrichte-, Bohr-, Fräs-, Hobel-, Schleif-, Schneide- und Trennmaschinen (Flex), Sägen, Schweiß- und andere Kleingeräte (einschließlich Zubehör und der Verbrauch sowie Schärfen) bis 410,00 € Anschaffungswert, sowie Kosten für den Einsatz von Gerüsten (im Rohbau mit Arbeitsbühne aller Höhen über Gelände oder Fußboden), sind in die Verrechnungssätze einzukalkulieren. Sie werden nicht gesondert vergütet.

3.2.1 Kleingeräte
Als Kleingeräte sind in der Regel solche Geräte anzusehen, die als geringwertige Anlagegüter nach Einkommenssteuerrichtlinien im Anschaffungsjahr in voller Höhe abgeschrieben worden sind. Hier sind auch die Kleingeräte einzurechnen, die nicht in die Baugeräteliste (BGL) des Hauptverbandes der deutschen Bauindustrie aufgenommen worden sind.

Gemäß den Leitsätze für die Preisermittlung auf Grund von Selbstkosten, Anlage der Verordnung PR Nr 30/53 über die Preise bei öffentlichen Aufträgen, Stand 25.11.2003, gehören Kleingeräte und Werkzeuge zu den Gemeinkosten der Baustelle und sind mit einem auf die Lohnkosten bezogenen Verrechnungssatz in der Kalkulation erfasst. Für diese geringwertigen Wirtschaftsgüter ist die Grenze gemäß § 6 Nr. 7 Abs. 2 Einkommenssteuergesetzt EStG, auf 410,00 € festgelegt.

3.3 Materialkosten
Die Materialkosten sind einschließlich Lieferung frei Verwendungs- / Einbaustelle mit abladen und lagern anzubieten. Umlagerungen, die seitens des AN vorgenommen werden, sind ebenfalls mit den Verrechnungssätzen abgegolten. Der Verbrauch ist für jeden Fall an Hand von Skizzen nachzuweisen. Die Mengenermittlung erfolgt nach Aufmaß in eingebautem Zustand.

4 Zuschläge

Zuschläge für etwaige Nacht-, Sonntags- und Feiertagsarbeit werden separat vereinbart und vertraglich festgelegt.

5 Abrechnung

Der Auftragnehmer hat die Stundenzettel nach den Angaben nach VOB/B  § 15 Abs. 3
aufzustellen, zusätzlich müssen folgende Angaben enthalten sein:

- das Datum,
- die Bezeichnung der Baustelle,
- die Namen der Arbeitskräfte und deren Berufs-, Lohn- oder Gehaltsgruppe,
- die genaue Bezeichnung des Ausführungsortes innerhalb der Baustelle,
- die Art der Leistung,
- die geleisteten Arbeitsstunden je Arbeitskraft, ggf. aufgegliedert nach Mehr-, Nacht-, Sonntags und Feiertagsarbeit, sowie nach im Verrechnungssatz nicht enthaltenen Erschwernissen und
- die Gerätekenngrößen

Bei Bedarf ist der Verbrauch von Material für jeden Einzelfall an Hand von Aufmaßskizzen o. ä. nachzuweisen. Abgerechnet werden nur die tatsächlich auf der Baustelle geleisteten Stunden.

Der Auftragnehmer hat über Stundenlohnarbeiten arbeitstäglich Stundenlohnzettel in zweifacher Ausfertigung der Bauleitung unaufgefordert einzureichen. Bei Bedarf ist der Verbrauch von Material für jeden Einzelfall an Hand von Aufmaßskizzen o. ä. nachzuweisen. Abgerechnet werden nur die tatsächlich auf der Baustelle geleisteten Stunden.

Stundenlohnrechnungen müssen entsprechend den Stundenlohnzetteln aufgegliedert werden. Die Originale der Stundenlohnzettel behält der Auftraggeber, die bescheinigten Durchschriften erhält der Auftragnehmer.

*Hinweis: Hinweis*
Stundenlohnarbeiten werden bei Bedarf, obwohl Positionen im Leistungsverzeichnis enthalten sind, jeweils gesondert durch den AG beauftragt. Die Leistungen sind durch den AN gemäß VOB/B § 15 vor Beginn der Ausführung anzuzeigen.

Für die Kalkulation nachstehende Positionen der Stundenlohnarbeiten sind auch die vor genannten Vorbemerkungen Allgemein und die Vorbemerkungen Stundenlohnarbeiten  zu beachten und einzurechnen.

**09.0001 Meister bis Arbeiter**
Mittellohn der Baustelle vom Baustellenleiter/Meister bis zum ungelernten Arbeiter.
Der Verrechnungssatz für die jeweilige Arbeitskraft umfasst sämtliche Aufwendungen wie Lohn- und Gehaltskosten, Lohn- und Gehaltsnebenkosten, Zuschläge, lohngebundene und lohnabhängige Kosten, sonstige Sozialkosten, Gemeinkosten, Wagnis und Gewinn.
Menge: 0,000 Std

*Hinweis: Maschinen ohne Bedienungspersonal*

**09.0002 Schaufellader**
Schaufellader, Hublast min. 1.500 Kg, Typ: '.........'
Menge: 30,000 h

**09.0003 LKW, mind. 12 Tonner**
LKW, mind.12-Tonner.
Menge: 10,000 h

**09.0004 LKW, mind.6 Tonner**
LKW, mind. 6 Tonner.
Menge: 10,000 h

**09.0005 Kompressor mit Schlauch und Hammer**
Kompressor mit Schlauch und Hammer.
Menge: 5,000 h

**09.0006 Trennschleifer**
Trennschleifer, inkl. Scheiben.
Menge: 5,000 h

**09.0007 Rüttelverdichter ca. 0,6 t**
Rüttelverdichter ca. 0,6 t.
Menge: 10,000 h

**09.0008 Minibagger**
Minibagger.
Menge: 10,000 h

**09.0009 Hydraulikbagger 0,5 - 1,1 m3 Löffelinhal**
Hydraulikbagger 0,5 - 1,1 m3 Löffelinhalt, gummibereift.
Menge: 5,000 h

*Hinweis: Material nur liefern*

**09.0010 Abrechnung nach Stoffkostennachweis**
In dieser Position sind alle Materialien abzurechnen, die keiner der nachfolgenden Positionen zugeordnet werden können.

Die Stoffpreise müssen anhand von Original-Einkaufsbelegen unter Abzug von Rabatten aller Art nachgewiesen werden. Auf diese Stoffpreise ist vom Auftragnehmer ein Faktor für Gemeinkosten, Gewinn sowie die anteiligen Fracht, Fuhr-und Ladekosten frei Baustelle anzubieten. Vom Auftraggeber wird eine fiktive Stoffkostensumme vorgegeben. Vom Bieter ist, sofern er es für erforderlich hält, ein Aufgebot in Form eines Faktors festzulegen.

Beispiele:
Aufgebot von 5% ergibt Faktor 1,05 usw.

Dieser Faktor muss vom Bieter unter "Einheitspreis" eingetragen werden.
Wird nichts eingetragen gilt Faktor 1,0.
(Vorgegebene Summe * Faktor = Gesamtpreis)
Menge: 1000,000 Euro
